# Beckum, Kanalerneuerung Augustin-Wibbelt-Straße
Angebotsaufforderung (GAEB DA 2000 1.1, DA83)
Projekt: 2507019
Währung: EUR
Auftraggeber: Stadt Beckum, Beckum, 59269
Erstellt mit: ASBwin 29.0.0.0, Position 29.0.0.2, 30.01.2026

## Zusätzlicher Text
Baubeschreibung
Eine separate Baubeschreibung liegt der Ausschreibung bei!

## Zusätzlicher Text
Art und Umfang der auszuführenden Leistung
Eine separate Baubeschreibung liegt der Ausschreibung bei!

## Zusätzlicher Text
Bauzeitenplan
Vor Baubeginn ist vom AN ein verbindlicher Bauzeitenplan vorzulegen. Der Bauzeitenplan muss Einzelfristen und die Fertigstellung einzelner Bauabschnitte enthalten, diese werden nach Prüfung und Zustimmung des AG Vertragsbestandteil.
Das Aufstellen des Bauzeitenplanes wird nicht gesondert vergütet.

## Zusätzlicher Text
Urkalkulation
Die Urkalkulation ist vor Baubeginn im Beisein des AG in einem Umschlag zu verschließen und dem AG zu übergeben.

## Zusätzlicher Text
Abrechnungsbedingungen
Aufmaße sind grundsätzlich gemeinsam mit der örtlichen Bauüberwachung zu erstellen. Flächen und Massen sind digital durch den AN im Beisein der Bauaufsicht aufzumessen. Für Massen und Flächen (nur nebenrangige Klein- und Kleinstmassen und -flächen), die nicht aus den Aufmaßplänen hervorgehen, sind händische Aufmaße zu fertigen. Zu Abschlagszwecken können Hauptmassen über händische Aufmaße ermittelt werden. In den Abschlägen sind sämtliche tatsächlich ausgeführten Leistungen zum Zeitpunkt der Rechnungslegung abzurechnen.

Leitungen, welche im Nachhinein nicht mehr zu überprüfen sind, sind durch aussagekräftige Bilder zu dokumentieren. Die Bilder sind den Aufmaßen beizulegen und eventuell zu kommentieren. Sollten keine bzw. keine aussagekräftigen Bilder den Aufmaßen beiliegen, so kann die Leistung in Teilen gekürzt werden.

Jeder Ansatz der Mengenberechnung muss einen direkten Bezug zu den der Abrechnung zugrunde liegenden Feststellungen, Zeichnungen und anderen Belegen haben. Nur der Verweis auf frühere Berechnungen ist nicht zulässig.

Anfallende Stunden-oder Tagelohnarbeiten sind grundsätzlich dem AG anzukündigen und dürfen erst nach Bestätigung ausgeführt werden. Die Abrechnung erfolgt im jeweiligen Abrechnungsabschnitt sowie innerhalb der jeweiligen Teilleistung.

Aufmaße werden vor Ort gemeinsam mit der örtlichen Bauüberwachung aufgenommen und sind mindestens wöchentlich vorzulegen. Die Prüfung der Aufmaße erfolgt in der Regel auf der Baustelle. Mit Rechnungen eingereichte nicht unterschriebene Aufmaße werden in den jeweiligen Rechnungen nicht berücksichtigt. Aufmaße sind über ausgeführte Leistungen prüfbar aufzustellen. Aufmaße und Massenzusammenstellungen sowie Soll-/Ist-Nachweise (für alle wesentlichen Schüttgüter) sind vom AN übersichtlich aufzustellen, die Reihenfolge der Positionen sowie die Positionsbezeichnung sind einzuhalten. Nachweise von Art und Umfang der Leistungen, erforderliche Mengenberechnungen, Zeichnungen, Planausschnitte, ggf. digitale Bilder und weitere Belege sind den Aufmaßen beizufügen. Für Leistungen, die bei Weiterführung der Arbeiten nur schwer feststellbar sind, hat der AN rechtzeitig gemeinsame Feststellungen zu beantragen.

Der Aufwand für die Aufstellung der Aufmaße und eine prüffähige, VOB-konforme Abrechnung nach oben aufgezeigten Vorgaben wird nicht gesondert vergütet. Dieser Umstand ist bei der Kalkulation entsprechend zu berücksichtigen.

Massenänderungen:
Sollten durch den AN Massenverschiebungen und damit einhergehend Mehr- oder Minderkosten über die in der VOB genannten Toleranzen hinaus festgestellt werden (in einzelnen Pos. und/oder in der Gesamtsumme), hat der AN unverzüglich den Auftraggeber schriftlich darüber zu unterrichten. Anfallende Mehrkosten sind unmittelbar anzumelden und zeitnah zu kalkulieren und mitzuteilen. Vorgenanntes gilt gleichermaßen für zus. anfallende Leistungen und Arbeiten.

Hausanschlussleitungen:
Zur besseren Zuordnung bei der Dokumentation und Abrechnung sind die geplanten Hausanschlussleitungen vom AN durchzunummerieren.

Für jeden Hausanschluss ist ein einzelnes Aufmaßblatt laut Formblatt  zu erstellen und als Grundlage für die Abrechnung heranzuziehen.

Straßenabläufe:
Zur besseren Zuordnung bei der Dokumentation und Abrechnung sind die geplanten Straßenabläufe vom AN durchzunummerieren.

Für jeden Straßenablauf inklusiv Anschlussleitung ist ein einzelnes Aufmaßblatt laut Formblatt  zu erstellen und als Grundlage für die Abrechnung heranzuziehen.

Wartezeiten und Behinderungen
Behinderungen bzw. Arbeitsunterbrechungen müssen unverzüglich telefonisch und nachfolgend schriftlich angezeigt und mit Begründung in den Tagesberichten vermerkt werden. Das weitere Vorgehen ist mit dem AG festzulegen. Der Auftragnehmer hat alle Maßnahmen zu ergreifen, die im Behinderungsfall eine Fortsetzung der Arbeiten an einer anderen Stelle ermöglichen.

Eine Vergütung der Wartezeiten bei Behinderung bzw. Arbeitsunterbrechungen erfolgt nur, wenn der Auftraggeber diese zu vertreten hat und die Dauer der Wartezeit 30 Minuten überschreitet. Wartezeiten werden nur bis zur Beseitigung der Behinderung und maximal für die am jeweiligen Arbeitstag noch verbleibende Arbeitszeit vergütet.
Sofern in der Leistungsbeschreibung keine besonderen Ansätze vorgesehen sind, erfolgt für sämtliche oben genannten Aufwendungen keine besondere Vergütung. Dieser Umstand ist bei der Kalkulation entsprechend zu berücksichtigen.

## Zusätzlicher Text
Verkehrsverhältnisse, Anliegerverkehr (Fußgänger/Kraftfahrzeuge)
Für Bewohner/ Besucher und Lieferverkehr ist die Erreichbarkeit der Grundstücke während der Bauzeit durch den Auftragnehmer ständig zu gewährleisten. Dies gilt auch je nach Baufortschritt für Kraftfahrzeuge (LKW/ PKW, Zweiräder) aller Art. Anordnungen der Bauleitung, der Gemeindeverwaltung und der Verkehrspolizei zur Behebung von Mängeln und Missständen hat der Auftragnehmer unverzüglich nachzukommen.

Fahrzeuge/Maschinen aller Art dürfen täglich erst ab 7:00 Uhr eingesetzt werden.

Die Abstimmung hat durch den AN zu erfolgen.

Die durch den Baustellenverkehr (Baufirma/Anliegerverkehr) verschmutzten Straßen sind mindestens einmal, bei größeren Verschmutzungen mehrfach, in der Woche mit einer Saugkehrmaschine zu reinigen.

Sofern in der Leistungsbeschreibung keine besonderen Ansätze vorgesehen sind, erfolgt für die Ausführung behelfsmäßiger und/ oder provisorischer Maßnahmen keine Vergütung. Dieser Umstand ist bei der Kalkulation entsprechend zu berücksichtigen.

## Zusätzlicher Text
Lohn- und Materialpreiserhöhungen
Eine Lohn- und Materialpreisgleitklausel wird nicht vereinbart. Die zu erwartenden Lohn- und Materialpreiserhöhungen sind für die Bauzeit in die Einheitspreise einzurechnen.

## Zusätzlicher Text
Verrechnungssätze für Stundenlohnarbeiten, Baugeräte,
Baustofflieferungen
Stundenlohnarbeiten sind auf besondere Anordnung des AG gegen Nachweis auszuführen. In den Verrechnungssatz sind sämtliche Aufwendungen, außer den Zuschlägen für Nacht-, Sonntags- und Feiertagsarbeit, einzurechnen.
Die Unterschrift des Bieters unter dem Angebot gilt gleichzeitig als Erklärung, dass der Verrechnungssatz unter Beachtung der preisrechtlichen Vorschriften ermittelt wurde und unabhängig von der Anzahl der Stunden gilt.

Verrechnungssätze für Baugeräte
In den Verrechnungssätzen sind sämtliche Aufwendungen, die für den Einsatz eines Gerätes erforderlich sind, sowie die Kosten für das jeweils erforderliche Bedienungspersonal mit einzukalkulieren.

Baustofflieferung
Baustofflieferung frei Baustelle

## Zusätzlicher Text
Geltende Richtlinien und Normen
Sämtliche Leistungen sind sach- und fachgerecht entsprechend den Zusätzlichen Technischen Vertragsbedingungen, Normen und Richtlinien in ihrer zurzeit gültigen Fassung sowie deren Verweisung auf weitere Vorlagen und/ oder technischen Lieferbedingungen und die allgemeinen anerkannten Regeln der Technik auszuführen, auch wenn sie in der Leistungsbeschreibung nicht explizit genannt werden.

## Zusätzlicher Text
Kennzeichnung und Sicherung der Baustelle
Der Auftragnehmer hat schriftlich einen Verantwortlichen für die Sicherung von Arbeitsstellen gemäß MVAS 99 zu benennen, welcher die Eignung und Qualifikation für Sicherungsarbeiten an Arbeitsstellen im öffentlichen Verkehrsraum sicherstellt und der deutschen Sprache mächtig ist. Der Verantwortliche für die Verkehrssicherung muss die deutschen Straßenverkehrsvorschriften und die im Bereich von Arbeitsstellen erforderlichen Aufgaben der Verkehrsführung, der Beschilderung, der Markierung, der Absicherung sowie der Beleuchtung beherrschen und entsprechend der RSA und der ZTV-SA herstellen und beurteilen. Die Richtlinien und Zusätzlichen Technischen Vertragsbedingungen für die verkehrsrechtliche Sicherung von Arbeitsstellen an Straßen werden Bestandteil dieses Vertrages.

Die Qualifikation des Verantwortlichen für die Sicherung von Arbeitsstellen gemäß MVAS 99 ist vor Auftragsvergabe schriftlich nachzuweisen.

Sofern in der Leistungsbeschreibung keine besonderen Ansätze vorgesehen sind, erfolgt für die Ausführung
behelfsmäßiger, provisorischer Maßnahmen keine Vergütung. Dieser Umstand ist bei der Kalkulation entsprechend zu berücksichtigen.

## Zusätzlicher Text
Unterlagen zur Abnahme
Mit dem Antrag auf Abnahme sind mindestens folgende Prüfzeugnisse bzw. Nachweise, die den Anforderungen der Stadt entsprechen, zu übergeben:
  •  Rammsondierungen nach ATV 139 für Haltungen und Leitungen,
  •  Verdichtungsnachweise der Rohrbettung und Leitungszone,
  •  Lastplattendruckversuche nach DIN 18134 für Erdplanum und alle nicht gebundenen Tragschichten,
  •  Untersuchungsbefunde (in Form von Herkunftsnachweisen), der nach der Ausbauplanung geforderten Materialien,
  •  Sämtliche Eignungsprüfungen und Eigenüberwachungsprüfungen nach ZTV Asphalt-StB und ZTV SoB-StB,
  •  Dokumentation über die Entsorgung der abgefahrenen Baustoffe,
  •  Freistellungsbescheinigung bei Inanspruchnahme von nicht öffentlichen Flächen der jeweiligen Grundstückseigentümer,
  •  Freistellungsbescheinigung der Versorgungsunternehmen über Gas-/Wasserschieber und Hydranten usw.

## Zusätzlicher Text
Straßenbefestigungen und Schadstoffbelastung
(vorh. Oberbau, Unterbau, Untergrund)
Bei Fräsarbeiten von Verkehrsflächenbefestigungen aus Asphalt sind grundsätzlich die Technischen Regeln für Gefahrstoffe „Tätigkeiten mit potenziell asbesthaltigen mineralischen Rohstoffen und daraus hergestellten Zubereitungen und Erzeugnissen“ - TRGS 517 zu beachten. Besondere Aufmerksamkeit gilt hier dem Punkt 5.7 „Besondere Schutzmaßnahmen - Kaltfräsen von Verkehrsflächen“.

Die Gesteinsarten Diabas und Basalt sind gemäß Anlage 1 der TRGS 517 als potenziell asbesthaltig eingestuft. Das Vorhandensein dieser Gesteinsarten im Straßenoberbau kann nicht ausgeschlossen werden. Beim Fräsen der Straßenbefestigung muss daher im unmittelbaren Nahbereich der Fräse mit partikelförmigen Gefahrstoffen (z.B. Asbestfasern) gerechnet werden.
Für die Fräsarbeiten sind ausschließlich Straßenfräsen, gemäß den TRGS 517, Pkt. 5.7.2.1 (2) einzusetzen, die über eine entsprechende BGI-Zertifizierung verfügen. Dies gilt für Straßenfräsen ab einer Fräsbreite von ≥ 2,0 m und in Ortsdurchfahrten ab einer Fräsbreite von ≥ 1,0 m.
Die Schutzmaßnahmen sind in die entsprechenden Leistungspositionen einzurechnen.

Der Ausschreibung liegen Voruntersuchungen mit chemischen Analysen des Auftraggebers zu Grunde.

Schadstoffbelastung (vorh. Oberbau, Unterbau, Untergrund):
Grundsätzlich dienen die Voruntersuchungen des Auftraggebers zur Beschreibung und Abgrenzung unterschiedlicher Ausbaumaterialien und bilden die Grundlage für die Ausschreibung. Deklarationsanalysen gehen zu Lasten des Auftragnehmers und werden nicht gesondert vergütet.

## Zusätzlicher Text
Eigenüberwachungsprüfung gemäß ZTV SoB-StB
Eigenüberwachungsprüfung (siehe DIN 18315, Abschnitte 2.2.2. und 4.1.4.). Prüfungen der fertigen Leistung an der Schicht aus frostunempfindlichem Material oder der Tragschicht (Die Einhaltung der Anforderungen an die Baustoffgemische nach den Abschnitten 2.2, 2.3 und 2.4 der TL SoB-StB ist nachzuweisen).

Es ist zu prüfen:
- die Korngrößenverteilung und Feinanteile der Schottertragschicht mindestens alle 2.500 to.,
- die Korngrößenverteilung und Feinanteile der Frostschutzschicht mindestens alle 2.500 to.,
- Verdichtungsgrad in Abständen von 500 m, jedoch mindestens je angefangene 6.000 m2 eingebauter Schicht,
- das Verformungsmodul je nach Erfordernis, jedoch mindestens je angefangene 6.000 m2 eingebauter Schicht,
- profilgerechte Lage und Ebenheit je nach Erfordernis, jedoch mindestens alle 25 m,
- Einbaudicke je nach Erfordernis, jedoch mindestens alle 25 m,
- zusätzlich ist die Wasserdurchlässigkeit mit Tropfinfiltrometer gem. Merkblatt FP 1 auf der Schottertragschicht
  je nach Erfordernis, jedoch mindestens alle 25 m nachzuweisen,
- zusätzlich ist der Schlag- und Zertrümmerungswiderstandswert (SZ-Wert) am Baustoffgemisch nach TL SoB-
  StB an der Frostschutzschicht und Schottertragschicht jeweils mindestens alle 2.500 to nachzuweisen.

Plattendruckversuche sind im Rahmen der einschlägigen Vorschriften vom Auftragnehmer durch ein unabhängiges Fachbüro im Beisein der Bauleitung zu erbringen.

Plattendruckversuche sind so durchzuführen, dass diese ausreichende Werte aufweisen. Die Protokolle hierfür sind der Bauleitung zu übergeben. Die Kosten sind in die entsprechenden Positionen miteinzurechnen.

Der Auftraggeber behält sich vor, in regelmäßigen Abständen Schotterproben von einer anerkannten Baustoffprüfstelle untersuchen zu lassen, um sicherzustellen, dass die geforderten Parameter eingehalten werden. Dies entbindet den Unternehmer nicht von seiner Pflicht, im Zuge seiner Eigenüberwachung Kontrollprüfungen durchzuführen. Die Protokolle der Eigenüberwachung sind auf Verlangen des AG kostenfrei zur Verfügung zu stellen.

## Zusätzlicher Text
Materialnachweise/Abrechnungsgewichte
Nachweis der Gewichte von Materialien im eingebauten und verdichteten Zustand. Für den Materialnachweis gelten folgende Abrechnungsgewichte, wenn nicht in der jeweiligen Position etwas anderes festgelegt ist:

1. Frostsicherer Sand
  1 cm/qm = 20  kg/qm
2. Frostschutzmaterial aus gebrochenem Naturstein 0/35 - 0/56 bzw. Recycling
  1 cm/qm = 22  kg/qm
3. Schottertragschicht aus gebrochenem Naturgestein 0/45 - 0/56
  1 cm/qm = 22.5 kg/qm
4. Asphalttragschicht 0/22 Typ C
  1 cm/qm = 24  kg/qm
5. A.-Binder 0/22 Kalkstein oder Diabas
  1 cm/qm = 24  kg/qm
6. A.-Beton 0/5 - 0/11 Kalkstein oder Diabas
  1 cm/qm = 25  kg/qm
7. Rohrbettungsmaterial
  1 cm/qm = 22  kg/qm
8. Füllboden
  1 cm/qm = 18  kg/qm
9. Lava
  1 cm/qm = 16.5 kg/qm
10. Oberboden
  1 cm/qm = 15.0 kg/qm

Sollten vom Auftragnehmer andere Gewichte abgerechnet werden, sind sie durch entsprechende Zeugnisse nachzuweisen.

## Zusätzlicher Text
Tagesberichte, Lieferscheine, Wiegekarten
Tagesberichte

Die täglichen Bauleistungen, der Personal- und Geräteeinsatz sind in Tagesberichten aufzuführen und diese der Bauleitung mindestens einmal wöchentlich zur Baubesprechung zu übergeben.

Auf dem Tagesbericht müssen die Witterung und die Temperatur eingetragen werden. Nicht abgegebene oder verspätet abgegebene Liefer- oder Wiegescheine werden nicht berücksichtigt.

Lieferscheine und Wiegekarten

Die Anlieferung der Materialien auf der Baustelle muss zu bestimmten Tageszeiten erfolgen, in der Regel während der täglichen Arbeitszeit.

Sämtliche Lieferscheine für Baumaterialien sind dem AG arbeitstäglich auf der Baustelle zur Gegenzeichnung vorzulegen und in Materiallisten einzutragen. Eine Durchschrift des Lieferscheins ist sofort auszuhändigen. Die Originallieferscheine sind mit der Schlussrechnung vorzulegen.

Für jedes Material sind getrennte Listen auf der Baustelle anzulegen und arbeitstäglich zu führen. Diese Listen gehören mit den abgezeichneten Originallieferscheinen zu den erforderlichen Abrechnungsunterlagen der entsprechenden Baumaßnahme. Auf Lieferscheinen und Wiegekarten sind die für die Abrechnung maßgebenden Positionen einzutragen.

Die Liefer- und Wiegescheine selbst müssen grundsätzlich folgende Angaben vollständig enthalten:
-  Angaben zum Lieferwerk, insbesondere zum Güteschutz,
-  Lieferscheinnummer,
-  Angaben zum Transporteur,
-  polizeiliches Kennzeichen des Lieferfahrzeugs,
-  Angaben zur Baufirma,
-  Angabe des Materials,
-  Angaben zur Verwiegung (Brutto, Tara, Netto mit Zeitangaben u. Datum),
-  Angabe der Baustelle,
-  Unterschriften des vereidigten Wiegers und des Transporteurs der Baustelle.

Die Liefer- und Wiegescheine sind ausschließlich maschinell auszustellen.

Transportfahrzeuge dürfen nur das zulässige Gesamtgewicht entsprechend� §34 StVZO aufweisen.
Entsprechende Kontrollen behält sich der Auftraggeber vor. Bei Feststellung einer Überschreitung
des zulässigen Gesamtgewichtes bei Transportfahrzeugen erfolgt eine Anzeige bei der zuständigen
Behörde.

Die Wiegescheine sind bei der Anlieferung an der Verwendungsstelle vom Auftragnehmer abzuzeichnen und unverzüglich in doppelter Ausfertigung dem Auftraggeber zu übergeben. Die Originale der Wiegescheine erhält der Auftraggeber. Die bestätigten Durchschriften erhält der Auftragnehmer.

Der Auftraggeber kann stichprobenartig die Masse einzelner Lieferungen durch Nachwiegen des beladenen und leeren Fahrzeugs nachprüfen (Kontrollwägung).
Hierbei ist der Auftraggeber berechtigt, kontinuierlich über den Zeitraum sämtlicher Lieferungen, bei bis zu 10 % der Lieferungen Kontrollwägungen durchführen zu lassen. Diese Kontrollwägungen, die dadurch entstehenden Wiegekosten sowie der zeitl. Umstand werden dem Auftragnehmer nicht gesondert vergütet. Andere und darüberhinausgehende Kontrollwägungen werden vom Auftraggeber vergütet. Zu den Kosten der Kontrollwägung rechnen alle unmittelbar (Transportkosten, Wiegegebühren usw.) und mittelbar (Wertminderung der Ladung, Einfluss auf den Baustellenbetrieb usw.) durch die Kontrollwägung entstehenden Kosten, jedoch nicht die Kosten für die Beaufsichtigung der Kontrollwägung durch den Beauftragten des Auftraggebers. Sofern die Kosten zu vergüten sind, sind sie im einzelnen nachzuweisen. Wird bei einer Kontrollwägung eine Unterschreitung von mehr als 1% festgestellt, erfolgt ein entsprechender Abzug.

Bei der Bauabrechnung werden nur Lieferscheine anerkannt, die den zuvor genannten Anforderungen entsprechen, im Tagesbericht enthalten sind und örtlich durch die Bauüberwachung unterzeichnet wurden.

Der Auftraggeber behält sich vor, bei Materiallieferungen das Gewicht einzelner Fahrzeuge (Brutto- und Taragewicht) auf einer öffentlichen Waage überprüfen zu lassen. Dem Auftraggeber sind auf Verlangen die Wiegeprotokolle der entsprechenden Waagen vorzulegen

## Zusätzlicher Text
Bestands- und Abrechnungsplan
Der AN hat Bestandspläne entsprechend DIN 4050, bzw. Straßenbau-Abrechnungspläne und den Vorgaben des AG durch einen Fachingenieur für Straßenbau mittels eines EDM-Gerätes (Elektronisches Distanz-Messgerät) unter Beteiligung eines ÖBVI (Öffentlich Bestellter Vermessungsingenieur) zu erstellen.

Straßenabrechnungsplan:

Im Straßenbau sind alle oberflächlich sichtbaren Befestigungen wie Plattierung, Pflasterung, Schwarzdecken, Grünflächen, Bordsteine und Rinnen, Kanaldeckel, Schieber- und Hydrantenkappen, Straßeneinläufe (ohne Anschlussleitungen), Schilder, Leuchten etc. aufgenommen. Alle während der Bauzeit zu tätigenden Aufmaße bleiben hiervon unbenommen.

Aus den aufgenommenen Daten werden im CAD-Verfahren der Straßenbau-Bestandsplan und der Abrechnungsplan erstellt. Ebenso ist aus diesen Werten die Strecken- und Flächenermittlung gemäß Positionierung des LV zu nehmen.

Jede Fläche bzw. Strecke ist im Abrechnungsplan wiederfindbar und jeder Abrechnungspunkt im Plan sowie in der Massenzusammenstellung eindeutig dargestellt. In der Massenermittlung kann jede Fläche bzw. Strecke auf seine Größe bzw. Länge eindeutig geprüft werden.

Jede Fläche bzw. Strecke wird in der Massenermittlung mit seiner Positions-Nr. sowie dem zugehörigen Kurztext versehen.

Fugendichtungsbänder, Angleichungsbereiche und Schnittkanten an allen Oberflächenbaustoffen werden bei diesem Aufmaß nicht erfasst und sind mit handschriftlichem Aufmaß festzuhalten.

Die eingemessenen Daten sind im UTM-Format aufgenommen und auf ein in der Nähe liegendes Polygonnetz eingemessen. Die UTM-Koordinaten sind in Bezug auf das Referenzsystem ETRS89 mit dem GRS80-Ellipsoid bezogen.

Nach Abschluss der Messung und Erstellung der Abrechnungs- bzw. Bestandsdaten werden diese Daten kostenfrei dem AG auf einem Datenträger zur Verfügung gestellt. Das Übergabeformat ist ein DXF- sowie ein DWG-Format. Ebenso wird ein Isybau-Format zur Verfügung gestellt. Der Datenträger geht in Eigentum des AG über.

Sollten im Zuge der Abrechnung digitale Daten herangezogen werden und Flächen, Punkte bzw. Auf- und Abtragsmassen ermittelt werden, sind sämtliche Berechnungen, Koordinatentabellen, Auf- und Abtragsprofilen nach Geländemodelle zur Abrechnung als DWG, PDF und in Papier (nur Übersichten und Zusammenstellungen) einzureichen.

Die durch dieses Verfahren eingesparten Kosten für Aufmaß, Massenermittlung, Bestandspläne und Abrechnungszeichnungen sind in den entsprechenden Positionen der Kanalherstellung sowie der Oberflächenbefestigungen zu berücksichtigen oder als Nachlass im Gesamtangebot auszuweisen.

## Zusätzlicher Text
Absteckung von Trassen und Grenzpunkten
Absteckung von Grenzpunkten

Die vom Auftragnehmer beizustellenden Stoffe bestehen aus Holzpfählen, Farbe, Beton und Bolzenköpfen.

Dem in der Empfangsbestätigung gemäß VOB/B Par. 4 Ziff. 1, Absatz 3 zu benennenden Vertreter des Auftragnehmers wird die gesamte Absteckung übergeben. Die Übernahme der Absteckung ist durch den benannten Vertreter unterschriftlich zu bescheinigen. Bei Wiederherstellung beschädigter oder beseitigter Absteckungs- und Höhenfestpunkte, die dem Auftragnehmer durch einen öffentlich bestellten Vermessungsingenieur übergeben wurden, werden dem Auftragnehmer die Kosten in Rechnung gestellt. Diese Regelung gilt auch für die Wiederherstellung übergebener amtlicher Kataster- und Vermessungspunkte, Grenzsteine und dergleichen.

Absteckung von Trassen, Höhen etc.

Die für die Ausführung nötigen und maßgebenden Planunterlagen werden gemäß §3 VOB/B Nr. 1 übergeben.
Ergänzend können auf Wunsch des AG zusätzlich entsprechende Dateien für Ihre Arbeitsvorbereitung übergeben werden. Inhalt und Übereinstimmung der Dateien sind vom AN prüfen. Auf entdeckte oder vermutete Mängel ist hinzuweisen. Die Dateien verlieren bei nachfolgenden Änderungen der Ausführungsplanung ihre Gültigkeit.
Die Verwendung, Weiterverarbeitung und Fortschreibung der Daten erfolgt vom AN eigenverantwortlich und zu eigenen Lasten. Die Weitergabe der Daten an Dritte ist nicht gestattet.

Aufgrund der örtlichen Verhältnisse ist eine händische Veränderung der geplanten Bordsteintrassen und Höhen durch den AG unter Mithilfe des AN auf der Baustelle möglich.

## Zusätzlicher Text
Abfuhr der Mülltonnen
Während der gesamten Bauphase (auch an Brückentagen und Samstagen) ist sicherzustellen, dass während der wöchentlichen Abholzeiten im Ausbaubereich die Mülltonnen der Anlieger vom AN an einzelnen Sammelplätzen abgestellt und nach Leerung wieder zurückgestellt werden.

Die Mülltonnen sind vom AN zu kennzeichnen und analog zu den Hausnummern nach der Leerung wieder zu verteilen. Die Koordinierung mit der Stadt, den Anliegern und dem Entsorger obliegt dem AN.

Leerungen sind jeweils:
sh. Abfuhrkalender 2026 der Stadt Beckum.

Diese Leistungen werden gesondert vergütet.

## Zusätzlicher Text
Kreuzung von Ver- und Entsorgungsleitungen
Der Auftragnehmer ist verpflichtet, sich bei allen infrage kommenden öffentlichen oder privaten Ver- und Entsorgungsunternehmen und Behörden zu erkundigen, ob und wo Ver- und Entsorgungsleitungen im  Baubereich liegen bzw. diese kreuzen oder parallel verlaufen. Besonderes Augenmerk ist auf die Grundstücksanschlüsse zu richten.

Alle Ver- und Entsorgungsleitungen sind sorgfältig bzw. nur unter Aufsicht von Beauftragten der betreffenden Unternehmen frei- bzw. umzulegen. Alle bei der Bauausführung erforderlich werdenden Aufhängungen und Sicherungen sind den Anweisungen der Beauftragten der Ver-/Entsorgungsunternehmen entsprechend herzustellen. Für diese Leistungen werden keine Erschwerniszuschläge gezahlt, soweit in der Leistungsbeschreibung nichts anderes gesagt ist.

Der Auftragnehmer haftet während der gesamten Bauzeit und innerhalb der Gewährleistungsfristen für alle durch die Bauausführung an den Ver- und Entsorgungsleitungen entstandenen Schäden und für alle dadurch bedingten Schadensfolgen im Rahmen der gesetzlichen Bestimmungen. Er trägt alle Kosten zur Beseitigung dieser Schäden und Schadensfolgen.

Ver- und Entsorgungsleitungen sind vom AN so rechtzeitig aufzusuchen, sodass bei eventuell erforderlichen Umlegearbeiten keine Stillstandszeiten entstehen.

Werden Ver- und Entsorgungsleitungen vom AN nicht rechtzeitig genug aufgesucht und entstehen ihm dadurch Kosten, z.B. Stillstandszeiten, so gehen diese zu seinen Lasten.

Nach Kenntnis des Auftraggebers sind Ver- und Entsorgungsleitungen folgender Unternehmen vorhanden:

- Städtischer Abwasserbetrieb Beckum
- EVB-Strom,
- EVB-Gas,
- WVB-Wasser,
- Unitymedia
- Vodafone
- Telekom

## Zusätzlicher Text
Nachweis der Eignung des Unternehmens
Bieter müssen mit Angebotsabgabe und während der Werkleistung die erforderliche Qualifikation (Fachkunde, technische Leistungsfähigkeit, Zuverlässigkeit der technischen Vertragserfüllung) und Gütesicherung des Unternehmens nachweisen. Die Anforderungen der vom Deutschen Institut für Gütesicherung und Kennzeichnung e.V. herausgegebenen Gütesicherung Kanalbau RAL-GZ 961 -Beurteilungsgruppe AK2 - sind zu erfüllen und mit Angebotsabgabe nachzuweisen.

Der Nachweis gilt als erbracht, wenn der Bieter die Erfüllung der Anforderungen und die Gütesicherung des Unternehmens nach RAL-GZ 961 mit dem Besitz des entsprechenden RAL-Gütezeichens Kanalbau für die geforderte(n) Beurteilungsgruppe(n) nachweist.

Der Nachweis gilt insbesondere als gleichwertig erbracht, wenn der Bieter die Erfüllung der Anforderungen durch einen Prüfbericht entsprechend Güte- und Prüfbestimmungen RAL-GZ 961 Abschnitt 4.1 für die geforderte(n) Beurteilungsgruppe(n) nachweist und eine Verpflichtung vorlegt, dass der Bieter im Auftragsfall für die Dauer der Werkleistung einen Vertrag zur Gütesicherung RAL-GZ 961 abschließt und die zugehörige "Eigenüberwachung" durchführt.

## Zusätzlicher Text
Beweissicherung vor Baubeginn
Vor Beginn der Bauarbeiten hat der Auftragnehmer eine Beweissicherung des Bestandszustandes im Baubereich und dessen unmittelbarer Umgebung durchzuführen.
Die Beweissicherung erfolgt durch fotografische Dokumentation, je betroffenem Grundstück sind mindestens drei aussagekräftige Fotos anzufertigen.

Die Dokumentation ist im Zuge der Abnahme gemeinsam durchzugehen.

Die Beweissicherung gilt als Nebenleistung und ist mit den Einheitspreisen der ausgeschriebenen Leistungen abgegolten.

Eine gesonderte Vergütung erfolgt nicht.

## 2507019
Datum: 30.01.2026

### Bereich 01 2507019 Beckum, Kanalerneuerung Augustin-Wibbelt-Straße

#### Titel 01.01 Allgemeine Arbeiten

**01.01.0010 Einrichten der Baustelle**
Antransport und Bereitstellung aller der zur vertraglichen Durchführung erforderlichen Maschinen, Geräte, Werkzeuge, Betriebsmittel und dergleichen.

Anfuhr und Aufstellen der vom Auftragnehmer für die Durchführung der vertraglichen Leistungen erforderlichen benötigten Baubüros, Unterkünfte, Werkzeug- und Gerätebuden, Lagerschuppen, sanitäre Anlagen und dergleichen.

Erforderliche Anschlüsse der Baustelle an die Strom-, Wasserversorgung, Telekommunikation sowie Entsorgungseinrichtungen herstellen.

Flächen beschaffen, soweit die vom AG bereitgestellten Flächen nicht ausreichen. Herstellen von Plätzen und Zufahrten.

Kosten Vorhalten, Unterhalten und Betreiben der Geräte, Anlagen und Einrichtungen einschließlich Mieten, Pacht, Gebühren sowie die evtl. erforderliche Bewachung der Baustelle und Lagerplätze und dergleichen werden nicht gesondert vergütet.

Vorhalten und betriebssichere Unterhaltung aller Anlagen für die Dauer der tatsächlichen Bauzeit.

Abrechnung erfolgt anteilig zum Bauablauf.
Menge: 1,000 psch

**01.01.0020 Räumen der Baustelle**
Abbau und Abfuhr der Baustelleneinrichtung einschließlich der Geräte und Maschinen und der Bürocontainer. Aufräumen der Baustelle, der Bau- und Lagerplätze sowie der Zufahrten und Wiederherstellung des ursprünglichen Zustandes aller vom Auftragnehmer benutzten Flächen und Anlagen.

Diese Position wird erst nach Abschluss aller beschriebenen Maßnahmen vergütet. Es erfolgt keine anteilige Vergütung.
Menge: 1,000 psch

**01.01.0030 Vorhaltung**
Für das Vorhalten der Vorposition "Einrichten der Baustelle " für die in der Baubeschreibung festgelegten Bauzeiten.

Außer den vollen Monaten werden Teilzeiten nach Tagen zu 1 /30 des Einheitspreises ermittelt.
Menge: 1,000 Psch

**01.01.0040 Fußgängerbohlenweg**
Fußgängerbohlenweg, min. 1,50 m breit mit 1,00 m hohem, beidseitigem Geländer, einem Bordbrett 0,25 m und einem Zwischenholm und Tastleiste nach Angabe der Bauleitung über den Rohrgraben herstellen und rückbauen.

Längsfugen im Bodenbelag sind < 10 mm auszuführen. Im Preis inbegriffen ist die Anrampung bei Absätzen > 15 mm, Lieferung und Vorhaltung sämtlicher Baustoffe, zusätzliche Straßenaufbruch und Wiederherstellungsarbeiten, zusätzlich erforderliche Erdarbeiten für die Herstellung der Auflager sowie die Erschwernisse aller Arbeiten durch die Brücke.

Das Vorübergehende aufnehmen des Fußgängerbohlenweges bedingt durch den Bauablauf ist einzukalkulieren. Der Fußgängerbohlenweg wird pro Hausanschlussbaugrube (Einzel- oder Doppelbaugrube) nur einmal vergütet.
Menge: 5,000 Stck

**01.01.0050 Überfahrt über Rohrgraben; Abdeckung mit Stahlplatten**
Überfahrt über den offenen Rohrgraben herstellen, entsprechend dem Baufortschritt umlegen, während der Bauzeit unterhalten und bei Dunkelheit ausreichend beleuchten einschl. vorhalten sämtlicher Materialien, zusätzlicher Straßenaufbruch- und Wiederherstellungsarbeiten für die Herstellung der Widerlager und Abfuhr nach Beendigung der Baumaßnahme.
Für PKW- und LKW-Verkehr.

Abdeckung mit Stahlplatten nach statischen Erfordernissen. Diese Position wird nur auf besondere Anweisung des AG ausgeführt.
Länge der Überfahrt:  bis 3,00 m
Baugrubenbreite  :  bis 2,00 m
Menge: 2,000 St

**01.01.0060 Stahlplatten umlegen**
Überfahrt nach Angabe der Bauleitung umlegen, einschließlich sämtlicher Nebenarbeiten.
Menge: 3,000 St

**01.01.0070 Mülltransport allgemein**
Müllbehältnisse (Hausmüll, Altpapier, gelber Sack, Biotonne etc.) der Anwohner im Baustellenbereich der August-Wibbelt-Straße und der Bremer Straße zu einem geeigneten Sammelplatz im Everkeweg transportieren.
Nach Leerung sind die Tonnen zurückzustellen. Die Transportentfernung beträgt max. ca. 150 m. Der Sammelplatz muss für die Müllabfuhr ungehindert zu erreichen sein. Die Koordination mit den Entsorgungsunternehmen obliegt dem AN.
Die Tonnen sind gemäß der Hausnummern zu kennzeichnen.

Mülltransport der betroffenen Anwohner/ Behältnisse über die gesamte Dauer der Bauzeit.
TLKNr: 70/Kanalbau/100.1.10.40
Menge: 1,000 Psch

**01.01.0080 Sicherstellung Rettungswege**
Während der Baumaßnahme muss jederzeit eine An- bzw. Durchfahrt für Rettungsfahrzeuge möglich sein.

Dies soll durch folgende Maßnahmen gewährleistet werden:

- die offene Baugrube muss mit einer Vorwarnzeit von 5 min (über die Leitstelle der Feuerwehr) mit Überfahrten abgedeckt werden können

- Baugeräte und Baustoffe sind beiseite zu räumen, so dass eine ungehinderte Durchfahrt möglich ist

- Baustelleneinrichtung, Baustoffe, Aushubboden etc. müssen außerhalb des Durchfahrtbereiches gelagert werden.

- Hochborde zum Gehweg sind sind an Engstellen (ca. 60 m) durch geeignetes Material (Schotter o.ä.) für die Überfahrt anzurampen. Der Oberbau ist im Überschüttungsbereich durch ein Vlies vor Beschädigungen zu schützen.

- nach Feierabend bzw. an Wochenenden oder Feiertagen ist die Baugrube an den Engstellen abzudecken und die Durchfahrt freizuräumen
Die erforderlichen Abdeckungen (Stahlplatten etc.) sind einzurechnen.

Es ist sicherzustellen, dass keine Fahrzeuge im Baubereich abgestellt werden.

Die hieraus entstehenden Erschwernisse für die Bauausführung sind in diese Position einzurechnen.

Bei einem tatsächlichen Notfalleinsatz mit Arbeitsunterbrechung wird die ausgefallene Arbeitszeit über die Stundensätze (anwesendes Personal und eingesetzte Maschinen) auf Nachweis vergütet.
Menge: 1,000 Psch

**01.01.0090 Baustellenzaun**
Errichtung eines standfesten Zaunes zur beidseitigen Absperrung und Sicherung der Baustelle. Der Zaun ist für die Dauer der Bauzeit zu unterhalten und nach Beendigung der Arbeiten wieder zu entfernen. Der ursprüngliche Zustand ist wiederherzustellen.

Höhe des Zaunes: ca. 2,15 m

Der Zaun muss während der Dunkelheit entsprechend der StVO ausreichend beleuchtet werden.
Zaunpfähle mit schweren, vorgefertigten, versetzbaren Einzelfundamenten. Die Zaunelemente sind zu verschrauben und mit Schrägstützen gegen Umfallen zu sichern.
Aufgemessen wird in Abwicklung der Kanalachse, wobei Schächte und Bauwerke übermessen werden. Zusätzlich benötigte Zaunelemente (z. B. zur Absperrung und Sicherung der Hausanschlussbaugruben, des Baugrubenkopfes, von Materiallagerstellen etc.) sind in den Einheitspreis einzurechnen und werden nicht gesondert vergütet.

Die erforderliche Öffnung und Wiederverschließung der Absperrungen für den Baubetrieb werden nicht gesondert vergütet und sind in den Einheitspreis mit einzukalkulieren.
Menge: 300,000 m

**01.01.0100 Straßenbeleuchtungsmast sichern**
Für die Dauer der Bauzeit ist ein provisorischer Anfahrschutz für Straßenbeleuchtungsmastes  zu liefern, fachgerecht zu montieren, während der gesamten Bauzeit zu unterhalten und nach Abschluss der Arbeiten wieder zurückzubauen.

Der Anfahrschutz ist so auszubilden, dass ein wirksamer Schutz gegen Beschädigungen durch Baustellenfahrzeuge, Baumaschinen, Liefer- und Anliegerverkehr gewährleistet ist.

Mindestabstand zum Mast: 0,20 m umlaufend
Höhe: mindestens 1,00 m über Geländeoberkante

Während der Bauzeit ist eine regelmäßige Kontrolle und gegebenenfalls Nachjustierung oder Instandhaltung des Anfahrschutzes sicherzustellen. Nach Abschluss der Bauarbeiten sind alle Schutzeinrichtungen rückstandslos zurückzubauen.
Menge: 4,000 Stck

**01.01.0110 Schalt- und Elektroschränke sichern**
Sicherung wie zuvor, jedoch:

Für die Dauer der Bauzeit ist ein provisorischer Anfahrschutz für Schalt- und Elektroschränke zu liefern, fachgerecht zu montieren, während der gesamten Bauzeit zu unterhalten und nach Abschluss der Arbeiten wieder zurückzubauen.

Schalt- und Elektroschränke mit einer Höhe von 1,20 m über dem Gelände.
Menge: 2,000 Stck

**01.01.0120 Grenzsteine/ Grenzpunkte sichern**
Grenzsteine, Grenzröhrchen und sonstige Vermessungszeichen müssen erkennbar erhalten bleiben und sind vom Auftragnehmer für die Dauer der Bauzeit zu sichern. Infolge schuldhaften Verlustes der Grenzsteine erforderlich werdende Neuvermessungen gehen zu Lasten des Auftragnehmers.
Müssen bei Ausschachtungen Vermessungspunkte oder Grenzsteine entfernt werden oder sind sie durch eventuell abrutschende Erdmassen gefährdet, so hat der Auftragnehmer sofort das Stadtvermessungs- bzw. Katasteramt zu benachrichtigen, damit diese die Punkte sichern können. In keinem Fall dürfen Vermessungspunkte und Grenzsteine eigenmächtig entfernt werden.
Grenzsteine oder Grenzmarkierungen, die außerhalb des Grabenbereiches verloren gehen, sind stets auf Kosten des Auftragnehmers neu zu setzen. Evtl. Ausnahmen müssen vorher angezeigt, protokolliert und genehmigt werden.

Grenzsteine/ Vermessungszeichen während der gesamten Bauzeit sichern.
Menge: 5,000 Stck

#### Titel 01.02 Verkehrssicherung

**01.02.0010 Verkehrssicherung durchführen, Kanalbau BA1**
Einrichtungen zur Verkehrssicherung und Verkehrsregelung nach StVO und RSA bei Bauarbeiten auf Straßen unter Aufrechterhaltung des Verkehrs aufbauen, unterhalten und betreiben, gegebenenfalls umsetzen und abbauen.

Die Sicherung mit Baken, Verkehrszeichen sowie elektrischen Warnleuchten wird über separate Positionen vergütet, einschl. deren Lieferung und Aufstellung.

Verkehrssicherung gem. Verkehrslenkungsplan BA1.

Der Anliegerverkehr ist während der Bauzeit aufrecht zu erhalten. Die Anlieger sind vom AN rechtzeitig darüber zu informieren, wann und wie lange sie ihre Stellplätze, Hauseingänge und Garagen während der Bauarbeiten im direkten Zufahrtsbereich nicht anfahren können.
Menge: 1,000 Stck

**01.02.0020 Straßensperrgenehmigung, Kanalbau BA1**
Die Verkehrssicherung, die verkehrsrechtliche Anordnung  und Umleitung ist entsprechend den Anordnungen des Ordnungsamtes des AG und der zuständigen Straßenverkehrsbehörde durchzuführen. Die Straßensperrgenehmigung ist vom AN bei diesen Ämtern  einzuholen.

Bereich: Verkehrssicherung gem. Verkehrslenkungsplan BA1.
Menge: 1,000 PSCH

**01.02.0030 Verkehrssicherungseinrichtungen vorhalten, Kanalbau BA1**
Zuvor genannte Verkehrssicherungseinrichtungen für die Dauer der Arbeiten im 1. BA vorhalten.
Menge: 3,000 Wo

**01.02.0040 Verkehrssicherung durchführen, Kanalbau BA2**
Einrichtungen zur Verkehrssicherung und Verkehrsregelung wie zuvor unter Pos. "Verkehrssicherung durchführen, Kanalbau BA1 " beschrieben, jedoch:

Verkehrssicherung gem. Verkehrslenkungsplan BA2.
Menge: 1,000 Stck

**01.02.0050 Straßensperrgenehmigung, Kanalbau BA2**
Straßensperrgenehmigung wie zuvor unter Pos. "Straßensperrgenehmigung, Kanalbau BA1" einholen, jedoch:

Bereich: Verkehrssicherung gem. Verkehrslenkungsplan BA2.
Menge: 1,000 PSCH

**01.02.0060 Verkehrssicherungseinrichtungen vorhalten, Kanalbau BA2**
Zuvor genannte Verkehrssicherungseinrichtungen für die Dauer der Arbeiten im 2. BA vorhalten.
Menge: 12,000 Wo

**01.02.0070 Verkehrssicherung durchführen, Kanal- und Straßenbau BA3**
Einrichtungen zur Verkehrssicherung und Verkehrsregelung wie zuvor unter Pos. "Verkehrssicherung durchführen, Kanalbau BA1 " beschrieben, jedoch:

Verkehrssicherung gem. Verkehrslenkungsplan BA3.
Menge: 1,000 Stck

**01.02.0080 Straßensperrgenehmigung, Kanal- und Straßenbau BA3**
Straßensperrgenehmigung wie zuvor unter Pos. "Straßensperrgenehmigung, Kanalbau BA1" einholen, jedoch:

Bereich: Verkehrssicherung gem. Verkehrslenkungsplan BA3.
Menge: 1,000 PSCH

**01.02.0090 Verkehrssicherungseinrichtungen vorhalten, Kanal- und Straßenbau BA3**
Zuvor genannte Verkehrssicherungseinrichtungen für die Dauer der Arbeiten im 3. BA vorhalten.
Menge: 4,000 Wo

**01.02.0100 Verkehrszeichen aufstellen und abbauen**
Verkehrszeichen liefern, einschließlich der Aufstellvorrichtungen. Verkehrszeichen vom LKW abladen, aufstellen und nach Abschluss der Maßnahme abbauen, auf LKW aufladen und abfahren.

Einschl. Kontrolle und Ersatz beschädigter/ entwendeter Verkehrszeichen für die gesamte Dauer der Verkehrssicherung.
Menge: 35,000 Stck

**01.02.0110 Verkehrszeichen umsetzen**
Zuvor genannte Verkehrszeichen gem. Baufortschritt innerhalb der Baustelle umsetzen.
Menge: 20,000 Stck

**01.02.0120 Maßnahmenbezogenes Zusatzzeichen anfertigen, als Zulage zur Vorpositio**
Maßnahmenbezogenes Zusatzzeichen der Größe 2, (z. B. Zeitzusätze für Halteverbote u.dgl.) nach Angabe der Straßenverkehrsbehörde anfertigen.

Die Beschriftung erfolgt mit schwarzen Klebefolien (Schriftzeichen und Piktogramme) auf einem retroreflektierenden weißen Grundkörper mit schwarzem Rand.
Als Zulage vor Vorposition, Verkehrszeichen aufstellen
Menge: 20,000 St

**01.02.0130 Absperrung aus Schrankenzäunen, VZ 600**
Absperrschranke / VZ 600 (Länge 2000 mm; Höhe 1000 mm; Höhe VZ 250 mm) einschließlich der Aufstellvorrichtungen liefern, vom LKW abladen und gemäß des genehmigten Verkehrszeichenplans aufstellen, nach Abschluss der Maßnahme abbauen, auf LKW aufladen und abfahren. Für die Absicherung von Arbeitsstellen, Absturzkanten, Fußgängerführungen u. dgl. sind ausschließlich mobile Absturzsicherungen mit Blindentastleiste (Höhe 100 mm) gemäß TL Absperrschranken zu verwenden.
Menge: 200,000 m

#### Titel 01.03 Oberflächenaufnahme

**01.03.0010 Verkehrsschilder aufnehmen und wieder setzen, bis 1 m²**
Vorhandene Verkehrsschilder bzw. Straßenbennenungsschilder mit Betonfundament aufnehmen, sachgerecht innerhalb der Baustelle lagern und nach Beendigung der Arbeiten wieder in einem Betonfundament 40/40/60 cm aufbauen, einschl. aller notwendigen Materialien, Tief- und Erdbauarbeiten.
Einzelschildgrößen bis 0,5 m²
Rohrpfosten mit bis zu 2 Einzelschildern

Das Abbruchgut laden und einer - für diese Abfallart zulässigen - Entsorgungsanlage zuführen (einschl. aller anfallenden Entsorgungs- und Nebenkosten).
Menge: 2,000 St

**01.03.0020 Betonpflaster aufnehmen, säubern und lagern**
Betonsteinpflaster, Dicke: ca. 8 bis 12 cm, Abmessung: ca. 20/10 bis 25/25 cm, in nicht zusammenhängenden Einzelflächen einschl. Bettung (Sand/Splitt/Mörtel) aufnehmen, brauchbare Pflastersteine säubern und zur späteren Wiederverwendung seitlich lagern.

Nicht wieder zu verwendende Steine, Aufbruchmaterial und übriges Aufbruchgut laden, zur Verwertung nach Wahl des AN abfahren und entsorgen. Das Entsorgen anfallender Stoffe wird nicht gesondert vergütet und ist in die Position einzurechnen.
Menge: 100,000 m2

**01.03.0030 Vorh. Betonpflaster aufnehmen und entsorgen**
Vorh. Betonsteinpflaster wie zuvor aufnehmen, jedoch:

Pflastersteine laden und zur freien Verwendung des AN abfahren.

Ausführung in einzelnen, nicht zusammenhängenden Abschnitten.

Abgerechnet wird nach örtlichem Aufmaß.
Menge: 20,000 m2

**01.03.0040 Mosaikpflaster in Beton verlegt aufnehmen, säubern und lagern**
Mosaikpflaster jeder Art und Abmessung in Beton verlegt, einschl. Bettungsschicht aufnehmen, die brauchbaren Steine säubern und im Baustellenbereich lagern.

Ausführung in einzelnen, nicht zusammenhängenden Abschnitten.
Das Abbruchgut laden und einer - für diese Abfallart zulässigen - Entsorgungsanlage zuführen (einschl. aller anfallenden Entsorgungs- und Nebenkosten).
Menge: 2,000 m2

**01.03.0050 Asphaltschnitt bis 12 cm**
Gerade, senkrechte Abbruchkante an vorhandener Straßen-/ Gehwegdecke aus Asphalt mit einem geeignetem Fugenschneidgerät gradlinig bis ca. 12 cm Schnitttiefe im Nassschneideverfahren herstellen.

Schneidfläche abkehren, das Kehrgut geht in das Eigentum des Auftragnehmers über und ist zu entsorgen.

PAK-Gehalt > 1.000 mg/kg (z. T. > 3.000 mg/kg).

Pechhaltiger bis gefährlich pechhaltiger Straßenaufbruch gem. beiliegendem Bodengutachten p/2516107 vom 03.12.2025, überarbeitet am 05.01.2026. "Kanalbaumaßnahme Augustin-Wibbelt-Straße in Beckum".
Menge: 250,000 m

**01.03.0060 Schwarzdecke aufbrechen, Dicke bis 12 cm**
Schwarzdecke in Fahrbahnen und Fahrbahnnebenflächen nach Wahl des AN bis ca. 12 cm dick aufbrechen, laden und umgehend zu einer für das Material zugelassenen Entsorgungs- und Verwertungsanlage abfahren.

Die Entsorgungskosten der anfallenden Stoffe werden gesondert vergütet.

Kantenlänge des ausgebauten Materials < 25 cm brechen.
Aufnahmebreite : bis ca. 5,0 m

Material ggfs. auf der Baustelle vorschriftsgemäß zwischenlagern. Damit verbundener Mehraufwand wird nicht gesondert vergütet.

PAK-Gehalt > 1.000 mg/kg (z. T. > 3.000 mg/kg).

Pechhaltiger bis gefährlich pechhaltiger Straßenaufbruch gem. beiliegendem Bodengutachten p/2516107 vom 03.12.2025, überarbeitet am 05.01.2026.  "Kanalbaumaßnahme Augustin-Wibbelt-Straße in Beckum".
Menge: 550,000 m2

**01.03.0070 Teerhaltiges Asphaltmaterial aufnehmen und entsorgen, Zulage**
Befestigung aus teer- und phenolhaltigem Material (Teer > 100 mg/ kg) in Fahrbahnen und Fahrbahnnebenflächen beim Aufbruch und/  oder Fräsen in bereitgestellten LKW verladen, abfahren und beim Entsorger abladen.

Der Aufbruch von kohlenteerhaltigen Bitumengemischen ist durch ein Transporteur mit Transportgenehmigung für besonders überwachungsbedürftige Abfälle unmittelbar von der  Baustelle zur Entsorgungseinrichtung nach Wahl des AN zu transportieren.

Der Aufwand für das elektronische Begleitscheinverfahren und den Transporteur ist einzurechnen. Wartezeiten beim Entsorger werden nicht gesondert vergütet. Das elektronische Begleitscheinverfahren ist durch den AN durchzuführen.

Abfall-Erzeugerin ist der AG. Die Schadstoffanalyse ist in den Einheitspreis mit einzurechnen.

Pechhaltiger bis gefährlich pechhaltiger Straßenaufbruch der Verwertungsklasse B gem. RuVa-StB. gem. beiliegendem Bodengutachten p/2516107 vom 03.12.2025, überarbeitet am 05.01.2026. "Kanalbaumaßnahme Augustin-Wibbelt-Straße in Beckum".

PAK-Gehalt > 1.000 mg/kg (z. T. > 3.000 mg/kg).

Abgerechnet wird nach vom AG anerkannten Wiegekarten

Als Zulage zur Schwarzdecke aufbrechen.
Menge: 150,000 to

**01.03.0080 Schottertragschicht, Grobschlag aufnehmen und entsorgen, > RC-3, Kanal**
Vorhandenen Straßenoberbau/ ungebundene Tragschichten im Bereich der Kanaltrasse aufnehmen, laden und fachgerecht entsorgen.

Tragschicht aus Mineralgemisch, Schüttpacklage, Grobschlag, Schlacke o.ä. in Ausbaustärken bis 40 cm.

Einschließlich Aufbruch von verfestigten Schichten mittels maschinellen Meißeleinsatz.

Material > RC-3 gem. EBV gem. beiliegendem Bodengutachten p/2516107 vom 03.12.2025, überarbeitet am 05.01.2026.  "Kanalbaumaßnahme Augustin-Wibbelt-Straße in Beckum".

PAK-Gehalt > 250 mg/kg .

Es ist ein Entsorgungsnachweis zu führen. Die Aufwendungen sind mit einzurechnen.
Die Ausbaumengen sind zusätzlich durch Wiegekarten
zu belegen.
Menge: 70,000 m3

**01.03.0090 Provisorische STS aus RCL1 aufnehmen und entsorgen, Kanal**
Provisorische Oberfläche aus Kanalgrabenverfüllung (Einbau s. gesonderte Position - 01.10.0010.) aufnehmen, laden und zur freien Verwendung des AN abfahren.

Material: RCL 1 Recyclingschotter
Menge: 70,000 m3

**01.03.0100 Schottertragschicht, Grobschlag aufnehmen und entsorgen, > RC-3, Str.**
Vorhandenen Straßenoberbau/ ungebundene Tragschichten im restlichen Baustellenbereich (auch in Einzelflächen), auf Straßen-, Parkstreifen- und Gehwegflächen, aufnehmen, laden und fachgerecht entsorgen.

Tragschicht aus Mineralgemisch, Schüttpacklage, Grobschlag, Schlacke o.ä. in Ausbaustärken bis 40 cm.

Einschließlich Aufbruch von verfestigten Schichten mittels maschinellen Meißeleinsatz.

Material > RC-3 gem. EBV gem. beiliegendem Bodengutachten p/2516107 vom 03.12.2025, überarbeitet am 05.01.2026. "Kanalbaumaßnahme Augustin-Wibbelt-Straße in Beckum".

PAK-Gehalt > 250 mg/kg .

Es ist ein Entsorgungsnachweis zu führen. Die Aufwendungen sind mit einzurechnen.
Die Ausbaumengen sind zusätzlich durch Wiegekarten
zu belegen.
Menge: 150,000 m3

**01.03.0110 Einfassungen mit Betonfundament und Rückenstütze, Bordsteine**
Bordsteine aller Art und Abmessungen (z. B. HB 15/30, oder vgl.) in Beton versetzt, einschließlich der Betonrückenstütze abbrechen. Abbruchgut aufnehmen, laden, in den Eigentum des AN übernehmen, zur freien Verwendung abfahren und entsorgen.

Das Entsorgen anfallender Stoffe wird nicht gesondert vergütet und ist in die Position einzurechnen.
Menge: 110,000 m

**01.03.0120 Einfassungen mit Unterbau, einreihige Pflasterbahn**
Einfassungen mit Unterbau aufnehmen wie zuvor, jedoch:

einreihige Pflasterbahn verschiedener Arten und Abmessungen (z. B. Pflasterstein 16x16 cm oder vgl.).
Menge: 210,000 m

**01.03.0130 Tiefbordsteine aufnehmen und entsorgen**
Einfassungen mit Unterbau aufnehmen wie zuvor, jedoch:

Tiefbordsteine/ Betonrandsteine aller Art und Abmessungen.
Menge: 40,000 m

#### Titel 01.04 Erdarbeiten

**01.04.0010 Boden (< 50 Vol-.% mineral. FB) lösen, laden und entsorgen, BM-F2**
Bodenmaterial mit bis < 50 Vol.-% mineralischer Fremdbestandteile für Rohrgräben, Schächte und Bauwerke gemäß DIN 18300 und ZTVE im Baustellenbereich für verbaute sowie unverbaute oder geböschte Baugruben lösen, aufnehmen, laden, zur freien Verwendung des AN abfahren und entsorgen.

Materialwert BM-F2 gemäß Ersatzbaustoffverordnung (EBV).
Aushubtiefe bis <= 3,50 m.
Homogenbereich LÖS A.

Die Baugrubenbreiten werden nach DIN EN 1610 nur in den darin angegebenen Maßen vergütet, zzgl 2 x ca. 15 cm für den Verbau.
Menge: 180,000 m3

**01.04.0020 Boden (< 50 Vol-.% mineral. FB) lösen, laden und entsorgen, BM-F3**
Boden wie zuvor ausheben, laden und entsorgen, jedoch:

Materialwert BM-F3 gemäß Ersatzbaustoffverordnung (EBV).
Menge: 120,000 m3

**01.04.0030 Zulage, Meißeleinsatz, Homogenbereich LÖS B-C**
Zulage für Erdarbeiten im Homogenbereich LÖS B-C  mittels schwerer Geräte und unter Meißeleinsatz.
Menge: 60,000 m3

**01.04.0040 Handschachtung Querschläge als Zulage**
Boden in Handarbeit gemäß DIN 18 300 und ZTVE ausheben. Herstellung von Querschlägen zur Feststellung der Lage von Leitungen.
Boden zwischenlagern, wieder verfüllen und gemäß ZTVE verdichten.
Nach Abschluss der Arbeiten ist der Querschlag zu verfüllen und gemäß ZTVE ordnungsgemäß zu verdichten.

Aufbruch und Oberflächenwiederherstellung werden nach gesonderten Ordnungsnummern vergütet.

Boden gemäß beiliegendem Schichtenverzeichnis bzw. Bodengutachten.

In jeder Breite und Tiefe als Zulage zum Bodenaushub.
Menge: 15,000 m3

**01.04.0050 Deklarationsanalyse Bodenaushub gem. Ersatzbaustoffverordnung**
Die Deklarartionsanalyse des Bodenaushubs, inklusive der Asphaltbefestigung und des Straßenoberbaus gemäß "Ersatzbaustoffverodnung" (Stand: 01.08.2023, Analytik gemäß Anlage 1, Tabelle 3 Spalte 6 und Bestimmung des pH-Werts) im Bereich des Kanalneubaus wird seitens des AN durch ein unabhängiges Prüflabor veranlasst.
Die Probennahmen erfolgen durch den Gutachter und sind in den Einheitspreis mit einzukalkulieren.

Der Aufwand und die erforderlichen Maßnahmen für das Entsorgungsnachweisverfahren (einschließlich aller Gebühren, Beschaffung und Bearbeitung der Formulare etc.) sind einzurechnen.

Diese Position wird nur einmal für die gesamte Baumaßnahme vergütet.
Menge: 3,000 Stck

**01.04.0060 Mauerwerk und unbewehrten Beton abbrechen**
In der Baugrube vorgefundenes Mauerwerk sowie unbewehrter Beton abbrechen, laden und fachgerecht entsorgen.
Abgerechnet wird nach örtlichem Aufmaß.

Das Abbruchgut laden und einer - für diese Abfallart zulässigen - Entsorgungsanlage zuführen (einschl. aller anfallenden Entsorgungs- und Nebenkosten).
Menge: 5,000 m3

**01.04.0070 Stahlbeton abbrechen**
In der Baugrube vorgefundener Stahlbeton abbrechen, laden und fachgerecht entsorgen.
Abgerechnet wird nach örtlichem Aufmaß.

Das Abbruchgut laden und einer - für diese Abfallart zulässigen - Entsorgungsanlage zuführen (einschl. aller anfallenden Entsorgungs- und Nebenkosten).
Menge: 2,500 m3

**01.04.0080 Kabel/Leerrohre von Hand freilegen, 90-135°**
In Baugruben angetroffene Kabel, Leerrohre und Kabelformsteine von Hand freilegen, unterfahren und während der Bauarbeiten nach den Kabelschutzbestimmungen sichern und bei Verfüllung sowie sorgfältiger Verdichtung der Baugrube fachgerecht unter Anleitung des Kabeleigentümers in einem Sandbett wieder verlegen und mit Kabelabdecksteinen oder 10 cm Sand und querliegenden Ziegelsteinen abdecken.
Alle sich ergebenden Arbeitserschwernisse (auch bei der Rohrverlegung, dem Aushub und Verbau des Rohrgrabens) und zusätzliche Materialien sowie sämtliche erforderliche Handschachtung im Sicherheitsbereich entsprechend den Schutzbestimmungen des Kabeleigentümers neben, unter und über den Kabeln, bis zur neuen Kanalsohle, sind in diese Position einzurechnen und werden nicht zusätzlich vergütet. Kabelpakete (bis 500 x 500 mm) werden nur als einfache Leitung abgerechnet.
Für rechtwinklige Kreuzungen und Kreuzungen zwischen 90 Grad und 135 Grad.
Leitungen in Betrieb!
Menge: 15,000 St

**01.04.0090 Kabel/Leerrohre von Hand freilegen, 135-180°**
Position wie zuvor im vollen Wortlaut beschrieben, jedoch für den Kreuzungswinkel zwischen 135 und 180 Grad (schleifende Kreuzung).
Menge: 50,000 m

**01.04.0100 Leitungen aufhängen und sichern, 90-135°, <= DN 200**
In Baugruben angetroffene Leitungen (Gas, Wasser, Abwasser) von Hand freilegen, unterfahren und während der Bauzeit so aufhängen und sichern, dass sie sich nicht verschieben können.
Die Isolierung der Rohre darf dabei nicht beschädigt werden. Aus diesem Grund müssen geeignete Zwischenlagen zwischen Rohr und Aufhängung verwendet werden. Die Leitungen sind gegen Temperatureinwirkung zu schützen. Bei der Verfüllung der Baugrube unter ständiger Verdichtung ist die Leitung von Hand unter Anleitung des Eigentümers so zu unterstampfen, dass sie sich nicht mehr setzen kann. Die Leitung ist grundsätzlich mit Sand zu ummanteln.
Alle sich ergebenden Arbeitserschwernisse (auch bei der Rohrverlegung) und zusätzliche Materialien sowie sämtliche erforderliche Handschachtung im Sicherheitsbereich entsprechend den Schutzbestimmungen des Leitungseigentümers neben, unter und über den Leitungen, bis zur neuen Kanalsohle, sind in diese Position einzurechnen und werden nicht zusätzlich vergütet.
Leitung bis einschl. DN 200.

Für rechtwinklige Kreuzungen und Kreuzungen zwischen 90 Grad und 135 Grad.
Leitungen in Betrieb!
Menge: 15,000 St

**01.04.0110 Leitungen aufhängen und sichern, 135-180°, <= DN 200**
Position wie zuvor im vollen Wortlaut beschrieben, jedoch für Kreuzungen von Leitungen zwischen 135 und 180 Grad (schleifende Kreuzung).
Menge: 50,000 m

**01.04.0120 Erschwernisse Kabel-/ Leitungspakete**
Erschwernisse für die Verlegung von Kanalrohren unter Kabel- und Leitungspaketen mit einer Breite > 1,0 bis 3,0 m.
In dieser Position sind alle Erschwernisse zur Verlegung der Kanalrohre, Erdarbeiten, Verbau unter den Leitungen und Kabeln, etc. einzukalkulieren.
Die Position kommt nur zum tragen, wenn die Leitungen und Kabel die Baugrube hintereinander kreuzen ohne einen Abstand von 0,70 m untereinander zu haben.
Als Zulage zu den Kabel- und Leitungskreuzungen.
Menge: 2,000 St

#### Titel 01.05 Baugrubenverbau

**01.05.0010 Baugrubensicherung durch Grabenverbaugeräte, randgestützt**
Graben- bzw. Baugrubenwände entsprechend DIN 18 303, 18 304, DIN 4124 und DIN EN 1610 sowie den Richtlinien der Berufsgenossenschaft ordnungsgemäß verbauen.

Im Einheitspreis enthalten ist das Vorhalten und das spätere Entfernen des Verbaues.
Abgerechnet werden die dicht geschlossenen, verkleideten, sichtbaren Flächen mit maximal 10 cm Überstand über Straßen-, Geländeoberkante bzw. Unterkante Oberboden.

Verkleidung mit randgestützten Grabenverbaugeräten für Rohrgräben ab einer Tiefe von > 1,25 m gemäß DIN EN 1610. Einschließlich Holz- oder Kanaldielenverbau im Bereich von Leitungs- und Kabelkreuzungen, diese Bereiche werden übermessen und nicht besonders vergütet.
Der jeweilige Vorkopf-Verbau, ebenfalls mit Holz-, Kanaldielen oder Stahlplattenverbau ist mit einzurechnen und wird nicht gesondert vergütet.

Grabensohle:  bis einschl. 3,50 m.
Rohrgrabenbreite:  bis 1,40 m (gem. DIN EN 1610)

Seitliche Verkehrsbelastung außer den Baufahrzeugen SLW 60.

Verbau einbauen, vorhalten und später wieder beseitigen.
Menge: 560,000 m2

**01.05.0020 Baugrubensicherung durch Dielenkammerverbau**
Graben- bzw. Baugrubenwände entsprechend DIN 18 303, 18 304, DIN 4124 und DIN EN 1610 sowie den Richtlinien der Berufsgenossenschaft ordnungsgemäß verbauen.

Im Einheitspreis enthalten ist das Vorhalten und das spätere Entfernen des Verbaues.
Abgerechnet werden die dicht geschlossenen, verkleideten, sichtbaren Flächen mit maximal 10 cm Überstand über Straßen-, Geländeoberkante bzw. Unterkante Oberboden.

Verkleidung im Dielenkammerverbau mit Kanaldielen KD 6/8 für die Schachtbaugruben, den statischen Erfordernissen entsprechend, für Rohrgräben ab einer Tiefe von > 1,25 m gemäß DIN EN 1610. Einschließlich Holz- oder Kanaldielenverbau im Bereich von Leitungs- und Kabelkreuzungen, diese Bereiche werden übermessen und nicht besonders vergütet.
Der jeweilige Vorkopf-Verbau in den Kanalgrabenabschnitten ist mit einzurechnen und wird nicht gesondert vergütet.

Grabensohle:  bis einschl. 3,50 m.
Baugrubenbreite:  bis 2,5 m (Schächte)

Seitliche Verkehrsbelastung außer den Baufahrzeugen SLW 60.

Verbau einbauen, vorhalten und später wieder beseitigen.
Menge: 120,000 m2

**01.05.0030 Vorbohrungen Kanaldielenverbau**
Herstellung von Vorbohrungen für Kanaldielenverbau im anstehenden Mergelgestein gemäß VOB/C DIN 18300 und DIN 18301. Bohrungen mit geeignetem Gerät herstellen, Bohrdurchmesser auf die Kanaldielen abstimmen. Lockere Bestandteile entfernen, erschütterungsarm ausführen. Anfallendes Bohrgut aufnehmen und ordnungsgemäß entsorgen oder wiederverwenden. Sämtliche Nebenleistungen sind im Einheitspreis enthalten.

Vorbohrungen im Mergelstein bis 1,0 m Einschnittstiefe.
Durchmesser: 0,30 m

Einschl. anschließendem Verfüllen des Bohrloches mit verdichtungsfähigem Füllboden der Bodengruppe SE.
Menge: 8,000 Stck

#### Titel 01.06 Wasserhaltung

*Hinweis: Wasserhaltung*
Die Vorhaltung und der Einsatz der Stromaggregate, Hebewerkzeuge, ggf. Hebefahrzeuge, Bedienungspersonal, Pumpen und Schläuche etc. sowie alle Betriebsmittel sind in die nachfolgenden Positionen der Wasserhaltung einzurechnen.
Die eingesetzten Pumpen müssen durch die Schachtdeckelöffnung in die Schächte abgelassen werden können. Es sind mind. 150 m Schlauch für die Abwasserführung vorzuhalten. Die Schläuche sind während des Überpumpens zu sichern und vor Beschädigung zu schützen. Die Rückstausicherung beim Einsatz von Absperrblasen oder Absperrungen mit Sandsäcken ist AN-seitig zu gewährleisten.

**01.06.0010 Vorhandene wasserführende Kanäle abfangen 20 bis 50 l/s, DN 300**
Vorhandene wasserführende Kanäle DN 300 mm in der Baugrube während der Bauzeit ordnungsgemäß abfangen und zum nächsten Schacht überleiten. Hierzu gehört auch der evtl. Einsatz von Pumpen, Betriebsstoffen, Strom, etc.
Die Ableitung hat grundsätzlich durch Rohrleitungen zu erfolgen. Ein Rückstau darf in den oberhalb liegenden Kanälen nicht eintreten.

Es ist mit einer Wasserführung von ca. 20 - 50 l/s bei Mischwasserabfluss zu rechnen.
Schlauchlängen für eine Überpumpentfernung von bis zu 150 m sind einzukalkulieren.

Außerhalb der Arbeitszeiten ist die Baugrube mit einem DN 250 mm PVC-Rohr zu überbrücken. Das Rohr ist so zu fixieren, dass auch bei Starkregen das Wasser sicher übergeleitet wird.

Die Baugrube der Kanalhaltungen und Schächte ist absolut trocken zu halten. Es darf kein Mischwasser in die Baugrube entweichen.
Menge: 4,000 St

**01.06.0020 Vorhandene wasserführende Kanäle abfangen, 50 bis 100 l/s, DN 300**
Wasserüberleitung wie vor., jedoch ist mit einer Wasserführung von > 50 bis 100 l/s bei Niederschlägen zu rechnen.
Menge: 2,000 St

*Hinweis: Vorbemerkung offene Wasserhaltung*
Der Auftragnehmer hat Umfang, Leistung, Wirkungsgrad und Sicherheit der Wasserhaltungsanlagen dem vorgesehenen Zweck entsprechend nach den Angaben des Auftraggebers zu hydrologischen und geologischen Verhältnissen zu bemessen.

Der Auftragnehmer hat den Nachweis zu führen, dass die vorgesehene Anlage geeignet und ausreichend ist. Insbesondere sind anzugeben:
- allgemeine Anforderung der Anlage,
- Pumpensümpfe, Drainagen oder Brunnen nach Art, Lage, Höhe und Tiefe,
- Standort und Leistung der Pumpen,
- Energiebedarf und Energiequelle,
- Lage, Länge und Durchmesser der Rohrleitungen,
- Art der Überwachung und Dokumentation,
- vorgesehene Sicherheitsmaßnahmen wie Notstromaggregate, Ersatzpumpen, Bereitschaftsdienst und Alarmanlagen.
Grundsätzliche Abweichungen hiervon sind nur mit der Zustimmung des Auftraggebers zulässig.

Fördern und Ableiten des Wassers
Die Menge des geförderten Wassers und dessen Gehalt an absetzbaren Stoffen sind zu ermitteln. Das geförderte Wasser ist visuell und nach Geruch zu prüfen. Die Ergebnisse sind zu dokumentieren.
Das Fördern und Ableiten des Grund- und Schichtenwassers hat so zu erfolgen, dass dem Boden keinerlei Erd- oder Sandmassen entzogen werden. Flutleitungen sind, wenn erforderlich, im Verkehrsraum zu überbrücken, so dass der Verkehr ungehindert über/ unter diese hinweg geführt werden kann.
Das Fördern und Ableiten erfolgt ausschließlich nach Abnahme der Bauüberwachung des AG.

Kalkulation und Abrechnung
Bei der Kalkulation der Wasserhaltung zur Herstellung der Kanalhaltungen und der Bauwerke ist zu berücksichtigen, dass die maßgebende Absenktiefe aus dem arithmetischen Mittel der Baugrubensohle der Kanalhaltung ermittelt wird.
Diese Absenktiefe gilt für die gesamte Haltung.
Das Grund- bzw. Schichtenwasser ist bis 0,50 m unter der Baugrubensohle abzusenken.
Gemäß VOB, DIN 18305, wird bei den Leitungsgräben nach Längenmaß (Achsenlänge) abgerechnet. Das bedeutet, dass die Länge der Kanalhaltung bei der Abrechnung der Wasserhaltung zugrunde gelegt wird. Bauwerke werden übermessen.

**01.06.0030 Planumsdrainage herstellen, Kanalbau DN 400**
Offene Wasserhaltung für Rohrgräben und für den Schachtneubau entsprechend DIN 18 305 während der Bauzeit komplett durchführen. Es ist sicherzustellen, dass das Planum von Grund- und Schichtwasser jederzeit freigehalten wird.

Ein Fluten der Baugrube ist nicht zulässig. Die zur Förderung und Ableitung des Wassers erforderlichen Pumpen, Rohrleitungen und Verbindungen sowie die Aufrechterhaltung der Vorflut und sämtliche Zulagen für den ununterbrochenen Pumpbetrieb werden nicht besonders vergütet.

Abgerechnet wird die einfache Länge des Planums in den Tiefpunkten. Verlegesohle der Drainage beidseitig ca. 50 cm unterhalb der Kanalgrabensohle.

Kanalgraben DN 400
Drainage DN 100, beidseitig parallel zur Grabenwand:
Grabentiefe bis 0,30 m,
Sohlenbreite: bis 1,40 m (angepasst an die Breite der Kanalbaugrube).
Graben eingeschlagen in ein Geotextil GRK3, mind. 150 g/m², zur Vermeidung der Vermischung von Feinstkornanteilen.

Inkl. aller Materialien, wie Drainage, Schläuche, Pumpe, Stromerzeuger, etc und Verfüllung mit Filtermaterial (Betonkies 8/16 od. 8/32 mm).

Größe, Abstand und Tiefe der Pumpensümpfe nach Wahl des AN. Pumpenleistung nach Wahl des AN.

Dränleitung mind. alle 100 m fachgerecht mit einem Betonpfropfen verschließen und einen neuen Pumpensumpf anlegen.
Menge: 105,000 m

#### Titel 01.07 MW-Kanal- und Schachtbauwerke aufnehmen

**01.07.0010 Beton- Stahlbetonkanal bis DN 300 rechtwinklig schneiden**
Vorhandenen Beton- Stahlbetonkanal innerhalb der Baugrube 1x passgenau rechtwinklig schneiden. Ausführung ausschließlich mit Nassschneidegerät.
Material: Beton- Stahlbetonkanal (biegesteifes Material)
Durchmesser bis einschl. DN 300.
Menge: 4,000 Stck

**01.07.0020 Steinzeug-/Betonrohr bis DN 150 rechtwinklig schneiden**
Vorhandene HA-Leitung innerhalb der Baugrube 1x rechtwinklig schneiden. Ausführung ausschließlich mit Nassschneidegerät.
Material: Steinzeug/Beton/biegesteifes Material
Durchmesser bis einschl. DN 150.
Menge: 3,000 Stck

**01.07.0030 Kunststoffrohr bis DN 150 rechtwinklig schneiden**
Rohr schneiden wie vorab beschrieben, jedoch:

Schnitt eines Kunststoffrohres (biegeweich).
Menge: 2,000 Stck

**01.07.0040 Vorhandene Kanäle aufnehmen, DN 300**
Vorhandene wasserführende Kanäle innerhalb der Baugrube vollständig aufnehmen, laden und fachgerecht entsorgen.
Die anfallenden Wassermengen aus der Rohrleitung und dem Rohrauflager /Bettungszone sind ordnungsgemäß abzuführen. Hierzu gehört auch der evtl. Einsatz von Pumpen. Die Ableitung hat grundsätzlich durch Rohrleitungen zu erfolgen. Ein Rückstau darf in den oberhalb liegenden Kanälen nicht eintreten.
Alle sich ergebenden Arbeitserschwernisse, die durch den vorhandenen Kanal auftreten, sind einzukalkulieren.
Das Freilegen des Kanals, die erforderlichen Verbau- und Wasserhaltungsarbeiten sind im EP einzukalkulieren.
Die aufzunehmenden Altkanäle liegen in der neu zu erstellenden Baugrube bzw. grenzen unmittelbar an diese an.

Mischwasser
Rohrmaterial:  Beton-/ Stahlrohre
Rohrdurchmesser:  bis DN 300 mm

Die Entsorgung der anfallenden Stoffe ist in dieser Position mit einzurechnen und wird nicht gesondert vergütet.

Aufnahme der Kanäle nach Baufortschritt.

Als Zulage zum Bodenaushub.
Menge: 115,000 m

#### Titel 01.08 Leitungzone und MW-Hauptkanal

**01.08.0010 Bodenaustausch/ Untergrundverbesserung aus HKS 0/32 oder 0/45**
Bodenaustausch bzw. Untergrundverbesserung unterhalb des Rohrauflagers und im Bereich der Schachtbauwerke aus HKS 0/45 oder 0/56 zur Stabilisierung des Auflagers.
Liefern, einbauen und verdichten.

Verdichtungsgrad:  DPr ≥ 97 %
Material:  HKS
Körnung:  Kiessand 0/32 oder HKS 0/45
Stärke:  30 cm

Abgerechnet wird nach eingebautem Volumen in verdichtetem Zustand nach Baugrubenbreiten gemäß DIN EN 1610.
Die Einbaumengen sind zusätzlich durch Wiegekarten zu belegen.
Menge: 60,000 m3

**01.08.0020 Untere Rohrbettungsschicht, Kiessand 0/8 mm**
Nachfolgend beschriebenes Material als Rohrbettung entsprechend DIN EN 1610 auf ganzer Baugrubenbreite in vorgeschriebenen Gefälle lagenweise einbauen und verdichten.

Rohrbettung:  Bettung Typ 1
Verdichtungsgrad:  DPr = 97 v.H
Material:  Kiessand
Körnung:  0/8 mm
Stärke:  a = 100 mm + 1/10 DN in mm
  mindestens 150 mm
  b = gem. statischer Berechnung

Abgerechnet wird nach eingebautem Volumen im verdichteten Zustand. Die Einbaumengen sind zusätzlich durch Wiegekarten zu belegen.
Menge: 25,000 m3

**01.08.0030 Seitenverfüllung und Überdeckung, 0/8 mm**
Baugruben- und Rohrgrabenverfüllung. Einbau in der Leitungszone bis mind. 0,30 m über Rohrscheitel.

Material:  Kiessand
Verdichtungsgrad:  DPr = 97 v.H
Körnung:  0/8
Stärke:  30 cm über Rohrscheitel

Abgerechnet wird nach eingebautem Volumen im verdichteten Zustand. Die Einbaumengen sind zusätzlich durch Wiegekarten zu belegen.
Menge: 100,000 m3

**01.08.0040 Baugruben- und Rohrgrabenverfüllung, Hauptverfüllung (Ersatzmaterial)**
Baugruben- und Rohrgrabenverfüllung, Auffüllungsmaterial als Ersatz für ungeeigneten Boden. Einbau oberhalb der Leitungszone (Hauptverfüllung), liefern, einbauen und lagenweise verdichten.

Material  :
Trag- und verdichtungsfähiger Sand der Bodengruppe SE nach DIN 18196 Verdichtungsgrad: DPr = 97 v.H

Abgerechnet wird nach eingebautem Volumen in verdichtetem Zustand.
Die Baugrubenbreiten werden nach DIN EN 1610 nur in den darin angegebenen Maßen vergütet, zzgl 2 x ca. 15 cm für den Verbau. Die Einbaumengen sind zusätzlich durch Wiegekarten zu belegen.
Menge: 120,000 m3

**01.08.0050 PVC-U Rohr DN/OD 400 liefern und verlegen**
Vollwand-Kunststoffrohr DN/OD 400 liefern und im Rohrgraben verlegen.

Vollwand-Kunststoffrohr DN/OD 400, eine angeformte Muffe
Wanddicke: 11,7 mm
SDR-Klasse: 34
Farbe (RAL): 7037 grau
Baulängen: 1,5 bis 6,0 m
Material: Polyvinylchlorid (PVC-U), weichmacherfrei
Rohrtyp A1 nach DIN EN 13476, mit um mindestens 25% erhöhter Wanddicke der inneren Verschleißschicht bezogen auf die Anforderungen der DIN EN 13476
E-Modul: ≥ 3000 kN/m² Kurzzeit bzw. ≥ 1500 kN/m² Langzeit
Ringsteifigkeit: ≥ 8 kN/m² nach ISO 9969
Mindestbiegesteifigkeit (Kurzzeit): 480 kN/m²
Einbautiefe: 2,28 bis 2,85 m,
Verkehrslast: SLW 60
Dichtungssystem: CI-Dichtung (fest integriert)
nach DIN EN 681-2
Wandaufbau: Vollwand

'.................................................................................................'
Hersteller: (vom Bieter auszufüllen)
Menge: 110,000 m

**01.08.0060 PVC-U Rohre liefern und einbauen, DN/OD 300**
PVC-U Rohr wie zuvor liefern und einbauen, jedoch:

Durchmesser DN/OD 300.

In Anschlussbereichen an die vorh. Kanalhaltungen.
Baulänge 1,5 m.

'.................................................................................................'
Hersteller: (vom Bieter auszufüllen)
Menge: 12,000 m

**01.08.0070 PVC-U Rohrbogen 15 - 45° liefern und einbauen, DN/OD 400**
Rohrbogen als Formstück zum Vollwand-Kunststoffrohr DN/OD 400 mm liefern und einbauen.

Bogen mit einer eine angeformten Muffe,
SDR-Klasse: 34,
Gradzahl: 15°, 30° oder 45°
Farbe (RAL): 7037 grau
Material: Polyvinylchlorid (PVC-U), weichmacherfrei
E-Modul: ≥ 3000 kN/m² Kurzzeit bzw. ≥ 1500 kN/m² Langzeit
Dichtungssystem: CI-Dichtung (fest integriert) nach DIN EN 681-2
Wandaufbau: Vollwand

'.................................................................................................'
Hersteller: (vom Bieter auszufüllen)
Menge: 2,000 St

**01.08.0080 PVC-U Abzweig liefern und einbauen, DN/OD 400/160/45°**
Abzweig als Formstück zum Vollwand-Kunststoffrohr DN/OD 400 mm liefern und einbauen.

Abzweig DN/OD 400/160/45°, zwei angeformte Muffen
SDR-Klasse: 34
Gradzahl: 45°
Farbe (RAL): 7037 grau
Material: Polyvinylchlorid (PVC-U), weichmacherfrei
E-Modul: ≥ 3000 kN/m² Kurzzeit bzw. ≥ 1500 kN/m² Langzeit
Dichtungssystem: FE-Dichtung (fest eingelegt)
Wandaufbau: Vollwand

'.................................................................................................'
Hersteller: (vom Bieter auszufüllen)
Menge: 10,000 St

**01.08.0090 PVC-U Abzweig liefern und einbauen, DN/OD 400/200/45°**
Abzweig als Formstück zum Vollwand-Kunststoffrohr DN/OD 400 mm liefern und einbauen.

Abzweig DN/OD 400/200/45°, zwei angeformte Muffen
SDR-Klasse: 34
Gradzahl: 45°
Farbe (RAL): 7037 grau
Material: Polyvinylchlorid (PVC-U), weichmacherfrei
E-Modul: ≥ 3000 kN/m² Kurzzeit bzw. ≥ 1500 kN/m² Langzeit
Dichtungssystem: FE-Dichtung (fest eingelegt)
Wandaufbau: Vollwand

'.................................................................................................'
Hersteller: (vom Bieter auszufüllen)
Menge: 2,000 St

**01.08.0100 Beton-Innen Adapter DN 300**
Beton-Innen Adapter DN 300 liefern und und nach Einbauanleitung des Herstellers verlegen einbauen.

Einsteck-/ Einschlagadapter für folgende Rohrmaterialien:

Bestandsrohr Ø Innen (mm): 295 - 305 (Beton)
Anschlussrohr Ø Außen (mm): 295 - 360 (PVC-U)
Farbe: silbergrau / schwarz

Einsteck-/ Einschlagadapter einschl. der benötigten, variablen Rohrkupplung (360 mm):

Technische Eigenschaften:
Edelstahlspannband: 1.4404 (V4A)
Dichtmanschette: bestehend aus EPDM nach DIN EN 681-1 mit mehrfachem Doppeldichtprofil
Fixierkorb: bestehend aus Polyamid
Zentrische und stufenlose Reduktionsanpassung durch konisch verformbares Mittelteil und beidseitig integrierten Bandführungskanäle

'.................................................................................................'
Hersteller: (vom Bieter auszufüllen)
Menge: 3,000 Stck

**01.08.0110 Beton-Innen Adapter DN 400**
Beton-Innen Adapter DN 300 liefern und und nach Einbauanleitung des Herstellers verlegen einbauen.

Einsteck-/ Einschlagadapter für folgende Rohrmaterialien:

Bestandsrohr Ø Innen (mm): 395 - 405 (Beton)
Anschlussrohr Ø Außen (mm): 360 - 430 (PVC-U)
Farbe: silbergrau / schwarz

Einsteck-/ Einschlagadapter einschl. der benötigten, variablen Rohrkupplung (430 mm):

Technische Eigenschaften:
Edelstahlspannband: 1.4404 (V4A)
Dichtmanschette: bestehend aus EPDM nach DIN EN 681-1 mit mehrfachem Doppeldichtprofil
Fixierkorb: bestehend aus Polyamid
Zentrische und stufenlose Reduktionsanpassung durch konisch verformbares Mittelteil und beidseitig integrierten Bandführungskanäle

'.................................................................................................'
Hersteller: (vom Bieter auszufüllen)
Menge: 1,000 Stck

#### Titel 01.09 MW-Schachtbauwerke

*Hinweis: Vorbemerkung Schachtbauteile*
Alle erforderlichen Materialien zur Herstellung der Fertigteilschächte vom Schachtunterteil inklusive Schachtrahmen liefern und einbauen. Die Schachtabdeckung wird über eine separate Position vergütet. Betonschacht aus Schachtfertigteilen nach DIN EN 1917 und DIN V 4034-1 Typ 2 den zusätzlichen technischen Anforderungen der FBS Qualitätsrichtlinie mit Dichtung und Lastausgleich liefern, sowie gemäß DWA-A 139 und DIN EN 1610 einbauen.

Bei der Herstellung der Schachtunterteile (SU-M) ist zu beachten:
Als Anschlussmöglichkeiten der Rohre an das Schachtunterteil werden nur werkseitig eingebaute Schachtfutter des Rohrlieferanten oder eingeformte Muffen, angepasst an den jeweiligen Rohrwerkstoff, zugelassen, sofern in den Ausführungszeichnungen keine andere Anschlussart vorgesehen ist.

Das werkseitig eingebaute Schachtfutter ist bei der Herstellung des Schachtunterteils einzurütteln. Ein nachträglicher Einbau wird nicht zugelassen. Die eingeformte Muffe muss den gesamten Umfang des Anschlusses (kompletter Anschlag) abdecken. Bei Haltungsgefällen ³ 1,50% sind die Schachtfutter und die eingeformten Muffen bereits mit dem Gefälle der Haltungen in die Schächte/Bauwerke einzubinden.

Verbindungssysteme mit 70 mm breitem Spitzende, einteiligem Dichtungs- und Lastabtragselement und nicht federndem Sandschlauch, werkseitig in die Muffe integriert.

Als Steigbügel sind Sicherheitssteigbügel nach GUV 16.11 und ZH1/542, 4 Stck./Stgm, fachgerecht einzubauen.

Die Ausgleichsringe müssen der DIN V 4034-1, Typ 1, entsprechen. Die maximale Ausgleichshöhe für die Ausgleichsringe beträgt je Schachthals 300 mm, bezogen auf die Straßenendausbauhöhe. Mindestens ein Ausgleichsring/Schacht (6cm) ist vorzusehen.

Die Lastaufnahmepunkte im Schachtunterteil, z.B. Transportanker, gemäß DWA-A 139. Nach Verwendung fachgerecht verschließen. Aus Gewährleistungsgründen sind sämtliche Schachtteile von einem Hersteller zu verwenden. Schachtunterteil mit  Gerinne, Sohle und scheitelhoher Berme (bei Dimensionswechsel im Schacht ist die höhere Dimension ausschlaggebend) aus Kanalklinker gemäß DIN 4051 auf einem Betonbett C16/20 (X0), D = 10 cm, versetzen.

Die Höhe der Schachtunterteile und der Aufbauteile ist entsprechend der beiliegenden Planunterlagen und Detailzeichnungen zu wählen. Die Systematik des Schachtaufbaus - Anzahl und Höhe der einzelnen Schachtbauteile - ist dem AG zur Freigabe vorzulegen. Der AG behält sich vor, die Schachtaufbauteile zu ändern und die Höhe der Schachtunterteile zu korrigieren. Eine gesonderte Vergütung erfolgt nicht.

Die Abrechnung erfolgt von Fließsohle bis OK-Schachtabdeckung.

*Hinweis: Vorbemerkung MW-Schachtunterteile*
Das Sohlengerinne ist lotrecht bis zur Rohrscheitelhöhe hochzuführen. Die seitlichen Auftritte müssen mindestens eine Neigung von 1:20 zum Sohlengerinne aufweisen. Bei Auftrittshöhen > 500mm sind in der Wandung des Sohlengerinnes Steigkästen gemäß den GUV-Vorschriften einzubauen.

Bei den nachfolgenden MW-Schachtunterteilen sind Sohlengerinne und Auftritte aus Beton C 40/50, XA 3 und Auskleidung aus Kanalklinkern herzustellen. Es ist ein kunststoffvergüteter, sulfatbeständiger Zementmörtel zu verwenden. Das Mauerwerk ist unmittelbar nach dem Mauern auszufugen.

Für seitliche Schachtanschlüsse von Anschlussleitungen DN 150 ist die Berme so auszubilden, daß das herzustellende Gerinne der Zuflussleitung mindestens 3/4 der Rohrhöhe entspricht.

**01.09.0010 FBS-Schacht DN 1500, 34359119 Neu, T = 2,23 m**
FBS-Betonschacht aus Betonfertigteilen gem. der Vorbemerkungen herstellen.

Form:  kreisrund
Durchmesser:  1.500 mm (innen)
Wandstärke:  mind. 15 cm
Tiefe:  2,23 m (Abdeckung bis Fließsohle)

Schachtmuffen für nachfolgende Anschlussrohre:
Ablauf: DN 400 mm PVC-U, 24,13 ‰, 0°
Zulauf 1: DN 300 mm PVC-U, 26,99 ‰, 180°
Zulauf 2: DN 300 mm PVC-U, 24,51 ‰, 271°

'.................................................................................................'
Hersteller: (vom Bieter auszufüllen)
Menge: 1,000 St

**01.09.0020 FBS-Schacht DN 1000, 34359120 Neu, T = 1,75 m**
FBS-Betonschacht aus Betonfertigteilen gem. der Vorbemerkungen herstellen.

Form:  kreisrund
Durchmesser:  1.000 mm (innen)
Wandstärke:  mind. 15 cm
Tiefe:  1,75 m (Abdeckung bis Fließsohle)

Schachtmuffen für nachfolgende Anschlussrohre:
Ablauf: DN 400 mm PVC-U, 22,14 ‰, 0°
Zulauf 1: DN 300 mm PVC-U, 24,13 ‰, 180°

'.................................................................................................'
Hersteller: (vom Bieter auszufüllen)
Menge: 1,000 St

**01.09.0030 FBS-Schacht DN 1500, 33351360 Neu, T = 2,85 m**
FBS-Betonschacht aus Betonfertigteilen gem. der Vorbemerkungen herstellen.

Form:  kreisrund
Durchmesser:  1.500 mm (innen)
Wandstärke:  mind. 15 cm
Tiefe:  2,85 m (Abdeckung bis Fließsohle)

Schachtmuffen für nachfolgende Anschlussrohre:
Ablauf: DN 400 mm PVC-U, 16,59 ‰, 0°

Zulauf 1: DN 300 mm PVC-U, 22,14 ‰, 88°
  -> innenl. Absturz, Absturzhöhe 0,87 m

Zulauf 2: DN 300 mm PVC-U, 6,34 ‰, 179°
  -> innenl. Absturz, Absturzhöhe 1,04 m

Die Bauteile für die Herstellung der innenliegenden Abstürze werden über gesonderte Positionen vergütet.

'.................................................................................................'
Hersteller: (vom Bieter auszufüllen)
Menge: 1,000 St

**01.09.0040 Einsteckhülse/ Führungshülse für Einstiegshilfe, Wandmontage**
Führungshülse für Einholm-Einstiegshilfe aus Edelstahl, mit Kulissenführung am oberen und unteren Ende zur Aufnahme von aufsteckbaren Haltestangen. Führungshülse mit vier Befestigungspunkten, geprüft nach DIN 19572 und GS-BE-22 HVBG, für die Montage an Schachtwände aus Beton.

Werkstoff:  Edelstahl 1.4571
quadratisch:  50 x 50 mm

Einschließlich Befestigungsmaterial aus Edelstahl liefern und fachgerecht nach Herstellerangaben einbauen.

'.................................................................................................'
Hersteller: (vom Bieter auszufüllen)
Menge: 3,000 St

**01.09.0050 Schachtabdeckung mit Gelenk, Viatop, Klasse D**
Schachtabdeckung Klasse D 400 DIN EN 124/DIN 1229, lichte Weite 625 mm, Fugendichtung mit Zementmörtel DIN 1045 und Dichtstoff DIN 4062, liefern und einbauen.

Rahmen und Deckel rund, aus Gusseisen mit Kugelgraphit, mit Prüfzeichen eines akkreditierten Zertifizierers, Rahmen einwalzbar, Rahmenhöhe 140 mm, mit dämpfender Einlage, mit Gelenk, mit eckigem Flanschrand zum oberflächenbündigen Einbau in bituminöse
Fahrbahnbeläge, Einbau fahrtrichtungsunabhängig, mit Adapterring aus Beton, Deckel mit rutschfester Oberfläche, mit Lüftungsöffnungen, aufklappbar, mit Zuklappsicherung, nachträglich verriegelbar.

Einschließlich Einsetzen des Schmutzfängers (Gewicht ca. 7,5 kg) nach DIN 1221-F, Stahl verzinkt, mit Kreuzstange.

'.................................................................................................'
Hersteller: (vom Bieter auszufüllen)
Menge: 3,000 St

**01.09.0060 Innenliegender Absturz DN/OD 400/200, H = 0,87 m**
Innenliegenden Absturz DN/OD 400/200 für Schacht DN1500 mit integrierter Revision- und Reinigungsöffnung, Wandplatte, Befestigungsschellen, Bögen und Fallrohr liefern und nach Einbauanleitung des Herstellers verlegen einbauen.

Ausführung Notüberlauf: T-Stück 400/90° mit Öffnung und Anprallplatte (Höhe ca. 1/3 des Rohrdurchmessers)

Technische Eigenschaften innenliegender Absturz:
Farbe (RAL): 7037 grau
Material: Polyvinylchlorid (PVC-U), weichmacherfrei
E-Modul: ≥ 3000 kN/m² Kurzzeit bzw. ≥ 1500 kN/m² Langzeit
Wandaufbau: kompakt, innen und außen glattwandig
Muffenverbindung: eine angeformte Muffe
Dichtungssystem: FE-Dichtung (fest eingelegt) nach DIN EN 681

Fallrohr DN/OD 200 mm
Absturzhöhe H = 0,87 m
Befestigung an der Schachtwand mit V2A Rohrschellen.
45 ° Bogen mit hydraulisch günstiger Abwinklung in das Sohlgerinne.

Technische Eigenschaften Fallrohr:
Farbe (RAL): 7037 grau
Material: Polyvinylchlorid (PVC-U), weichmacherfrei
E-Modul: ≥ 3000 kN/m² Kurzzeit bzw. ≥ 1500 kN/m² Langzeit
Wandaufbau: kompakt, innen und außen glattwandig
Muffenverbindung: Doppelmuffe

'.................................................................................................'
Hersteller: (vom Bieter auszufüllen)
Menge: 1,000 St

**01.09.0070 Innenliegender Absturz DN/OD 300/200, H = 1,04 m**
Innenliegenden Absturz wie zuvor beschrieben, jedoch:

Ausführung: DN/OD 300/200
Absturzhöhe: 1,04 m

'.................................................................................................'
Hersteller: (vom Bieter auszufüllen)
Menge: 1,000 St

#### Titel 01.10 Oberflächenwiederherstellung, Augustin-Wibbelt-Straße

*Hinweis: Straßenaufbau*
Der Straßenaufbau in der August-Wibbelt-Str. ist in der Bauklasse BK1,0 herzustellen.

**01.10.0010 Provisorische Oberflächenbefestigung herstellen, D 40 cm**
Wegebefestigung für Zu- und Abfahrten, Längstransporte, etc., für die Dauer der Bauzeit standfest herstellen, verdichten und unterhalten.

Material: RCL-1
Körnung: 0/45 mm,
Einbaustärke 40 cm
Menge: 70,000 m3

**01.10.0020 Planumsdrainage herstellen**
Planumsdrainage für die Straßenentwässerung entsprechend DIN 18 305 während der Bauzeit komplett durchführen. Es ist sicherzustellen, dass das Planum von Grund- und Schichtwasser jederzeit freigehalten wird.

Ein Fluten der Baugrube ist nicht zulässig. Die zur Förderung und Ableitung des Wassers erforderlichen Pumpen, Rohrleitungen und Verbindungen sowie die Aufrechterhaltung der Vorflut und sämtliche Zulagen für den ununterbrochenen Pumpbetrieb werden nicht besonders vergütet.

Abgerechnet wird die  Länge des Planums in den Tiefpunkten.

Drainage DN 100:
Grabentiefe bis 0,30 m,
Sohlenbreite bis 0,30 m.

Filterummantelung dem anstehenden Boden angepasst.
Inkl. aller Materialien, wie Drainage, Schläuche, Pumpe, Stromerzeuger, etc..

Das anfallende Wasser ist den Pumpensümpfen durch eine Drainage DN 100 im besonderen Graben 30 x 30 cm unterhalb des Planums - einschließlich Verfüllung mit Filtermaterial (Betonkies 8/16 od. 8/32 mm) - zuzuleiten.

Größe, Abstand und Tiefe der Pumpensümpfe nach Wahl des AN. Pumpenleistung nach Wahl des AN.
Menge: 120,000 m

**01.10.0030 Erdplanum herstellen und verdichten**
Erdplanum im Bereich der Kanaltrasse gemäß ZTV-E StB in der z. Zt. gültigen Fassung mit geeignetem Gerät herstellen und verdichten.

Das Planum ist laut ZTV-A-StB profilgerecht und eben herzustellen und darf nicht mehr als 3 cm von der Sollhöhe abweichen.

Die Querneigung des Planums soll mind. 2,5% betragen. Auf dem fertigen Planum muss ein Verformungsmodul von mind. EV2 = 45 MN/qm erreicht werden (in Eigenüberwachung).

Eine Kopie der Eigenüberwachungsunterlagen sind dem AG zu übergeben. Das fertige Erdplanum darf vor dem Aufbringen der Frostschutzschicht nicht mehr befahren werden.

Evtl. anfallendes Wasser ist durch geeignete Maßnahmen zu sammeln, abzuleiten oder abzupumpen.
Menge: 650,000 m2

**01.10.0040 Frostschutzschicht herstellen, HKS 0/45, 24 cm**
Frostschutzschicht nach TL SoB, ZTV SoB und TL Gestein in der jeweils gültigen Fassung herstellen und verdichten.

Einbaudicke:  24 cm
Verformungsmodul:  EV 2 mind. 100 MN/m²
Verdichtungsgrad:  DPr mind. 103 %
Material:  Kornabgestuftes Mineralgemisch Körnung:  0/45 mm, HKS
Maximaler Feinkornanteil UF3 im Einbauzustand <= 5,0 M-% gem. ZTV SoB-StB.

Abgerechnet wird nach eingebautem Volumen in verdichtetem Zustand.

Die Einbaumengen sind zusätzlich durch Wiegekarten zu
belegen.
Menge: 550,000 m2

**01.10.0050 Frostschutzschicht herstellen, HKS 0/45, 26 cm**
Frostschutzschicht wie zuvor herstellen, jedoch:
Einbaudicke:  26 cm
Menge: 100,000 m2

**01.10.0060 Schottertragschicht herstellen, HKS 0/45, 15 cm**
Schottertragschicht nach TL SoB, ZTV SoB und TL Gestein in der jeweils gültigen Fassung herstellen und verdichten.

Einbaudicke:  15 cm
Verformungsmodul:  EV 2 mind. 120 MN/m²
Verdichtungsgrad:  DPr mind. 103 %
Material:  Kornabgestuftes Mineralgemisch Körnung:  0/45 mm, HKS
Maximaler Feinkornanteil UF3 im Einbauzustand <= 5,0 M-% gem. ZTV SoB-StB.

Abgerechnet wird nach eingebautem Volumen in verdichtetem Zustand.

Die Einbaumengen sind zusätzlich durch Wiegekarten zu
belegen.
Menge: 550,000 m2

**01.10.0070 Schottertragschicht herstellen, HKS 0/45, 20 cm**
Schottertragschicht wie zuvor herstellen, jedoch:
Einbaudicke:  20 cm
Menge: 100,000 m2

**01.10.0080 Schotterplanum herstellen**
Herstellen des Planums nach ZTVE-StB neuester Fassung, im Bereich von Oberflächen und Wege, die zu befestigen sind (z.B. Fahrbahnen, Geh- und Radwege, und ähnlich).
Ausführung in Abschnitten entsprechend der Baugrubenverfüllungen.

Handeinbau wird nicht gesondert vergütet und ist im EP mit einzurechnen.

Erschwernisse durch Schieber/Hydranten/ Schächte oder andere Einbauten sind einzurechnen.
Menge: 650,000 m2

**01.10.0090 Asphalttragdeckschicht AC 16 TD**
Asphalttragdeckschicht  aus AC 16 TD herstellen.
Einbaudicke: ca. 10 cm

Einbaubreite bis ca. 6,00 m.

Bitumenbindemittel = 50/70

Die Mitverwendung von Asphaltgranulat (Ausbauasphalt) ist zulässig.

Der Einbau der Deckschicht ist profilgerecht mittels Straßenfertiger und einer beidseitigen Fertigerleiteinrichtung vorzunehmen.

Evtl. notwendiger Handeinbau ist zugelassen und wird nicht gesondert vergütet. Asphalteinbau inklusive der Erschwernis infolge von Einbauten, Schächten, Straßenabläufen, Hydranten, Schieberkappen, Zwickelflächen, etc.
Menge: 550,000 m2

**01.10.0100 Naht in Asphaltdeckschicht herstellen - TOK-Band, quer**
Fuge in Asphaltschicht nachträglich mit zwangsgeführtem  Fugenschneider herstellen und ausräumen. Senkrecht hergestellte Flanken gemäß den Vorgaben der ZTV Fug-StB reinigen und bei Bedarf trocknen.

Selbstklebendes Bitumenfugenband gemäß den TL Fug-StB, mit 10 mm Mindestbreite mit der Seite der Klebeschicht an der Flanke ansetzen und von Hand, mit einem Spachtel o. ä. vollflächig und fest an die Flanke andrücken.

Die Höhe des Bitumen-Fugenbandes ist entsprechend der Deckschichthöhe zuzüglich 5 mm zu wählen und mit diesem Überstand einzubauen. Nach dem Mischguteinbau ist der erste Walzgang auf der Fuge durchzuführen. An Flanken aus Gussasphalt muss das Bitumenfugenband bündig mit der Deckschicht eingebaut werden. Die Prüfberichte gemäß den ZTV Fug-StB bzw. den TL/TP Fug-StB der verwendeten Produkte sind auf Verlangen des AG vorzulegen.
Menge: 15,000 m

**01.10.0110 Naht in Asphaltdeckschicht herstellen - TOK-Band, Randeinfassung**
Fuge in Asphaltschicht wie zuvor herstellen, jedoch im Bereich der Randeinfassungen.
Menge: 210,000 m

**01.10.0120 Naht in Asphaltdeckschicht herstellen - TOK-Band, Schächte**
Fuge in Asphaltschicht wie zuvor herstellen, jedoch im Bereich der Schächte.
Menge: 3,000 m

**01.10.0130 Straßenkappen aller Art regulieren**
Straßenkappen aller Art einschl. der Trageplatte im
Zuge der Oberflächen- bzw. Straßenwiederherstellung
jeweils auf die erforderliche Höhe setzen
(Straßenkappe und Trageplatte werden wenn erforderlich bauseits geliefert).
Der Arbeitsraum ist bis UK Pflasterbett bzw. UK bit. Deckschicht mit Beton zu verfüllen und zu verdichten.

Einschl. aller Nebenarbeiten und Materiallieferung
Menge: 10,000 St

**01.10.0140 Rundbordsteine R3 neu**
Betonrundbordsteine nach DIN EN 1340 / DIN 483,
Größe 15/22/50-100 cm,
einschichtig,
hell,
Radius = 3 cm,
in Geraden und Kurven mit einem Fugenabstand von 8 mm setzen.

Die Bordsteine sind auf einem Fundament aus Beton C20/25; XF 2, 20 cm stark und 40 cm breit mit einer Betonrückenstütze, Dicke 15 cm, Höhe 10 cm unter OK Bordstein und einer Abschrägung von 3 cm zu versetzen.

Farbe: hellgrau, Quarz hell gewaschen

Die Fugen sind mit Zementmörtel von der Rückseite zu verstreichen.

Das Fundament ist auf der Schottertragschicht anzulegen. Die erforderlichen Erdarbeiten, das Herstellen des Planums und das Anpassen an Einbauten durch Schneiden sind einzukalkulieren.
Menge: 30,000 m

**01.10.0150 Absenksteine, Rundbordstein R3**
Passende Absenksteine für o. g. Rundbordstein R3 liefern und einbauen. Übergang von Rund- auf Hochbord (rechts/links zum Rundbord).

Länge: 100 cm
Breite: 15 cm
Höhe: 30 cm
Farbe: hellgrau, Quarz hell gewaschen
Menge: 4,000 St

**01.10.0160 Hochbordsteine neu**
Betonhochbordsteine nach DIN EN 1340 / DIN 483,
Größe 12/15/30/50 - 100 cm (Kurven-, Absenk- und Mittelsteine) einschichtig hell in Geraden und Kurven mit einem Fugenabstand von 8 mm setzen.

Die Bordsteine sind auf einem Fundament aus Beton C20/25; XF 2, 20 cm stark und 35 cm breit mit einer Betonrückenstütze, Dicke 15 cm, Höhe 10 cm unter OK Bordstein und einer Abschrägung von 3 cm zu versetzen.

Farbe: hellgrau, Quarz hell gewaschen

Die Fugen sind mit Zementmörtel von der Rückseite zu verstreichen. Das Fundament ist auf der Schottertragschicht anzulegen. Die erforderlichen Erdarbeiten, das Herstellen des Planums und das Anpassen an Einbauten durch Schneiden sind einzukalkulieren.
Menge: 75,000 m

**01.10.0170 Hochbordsteine schneiden**
Betonhochbordsteine aus Beton, Größe 12/15/30/50 - 100 cm, an den erforderlichen Stellen mit einem geeigneten Nassschneidegerät rechtwinklig und sauber zuschneiden.

Die Schnittflächen sind eben, rechtwinklig zur Ober- und Seitenfläche und frei von Ausbrüchen herzustellen.
Anfallendes Schneidwasser und das Aufbruchgut sind ordnungsgemäß aufzunehmen und zu entsorgen.
Menge: 6,000 St

**01.10.0180 Rinnenpflaster neu, 1-reihig**
Betonpflastersteine nach DIN EN 1338,
Größe 16/16/14 cm,
grau,
ohne Fase,
einreihig,
flucht- und höhengerecht in Geraden und Bögen mit einem Fugenabstand von 5 mm auf einem Fundament aus Beton C20/25; XF 2, 20 cm stark und 20 cm breit mit Längsgefälle versetzen.

Die Fugen sind mit Fertig- zementmörtel zu vergießen.
Druckfestigkeit am Würfel mind. 50 N/mm². Expositionsklasse XF 4, Ausbreitmaß F5.

Das Fundament ist auf der Schottertragschicht anzulegen. Die erforderlichen Erdarbeiten, das Herstellen des Planums und das Anpassen an Einbauten durch Schneiden sind einzukalkulieren.
Menge: 210,000 m

**01.10.0190 Rinne schneiden**
Betonpflastersteine nach DIN EN 1338, Größe 16/16/14 cm, an den erforderlichen Stellen mit einem geeigneten Nassschneidegerät rechtwinklig und sauber zuschneiden.

Die Schnittflächen sind eben, rechtwinklig zur Ober- und Seitenfläche und frei von Ausbrüchen herzustellen.
Anfallendes Schneidwasser und das Aufbruchgut sind ordnungsgemäß aufzunehmen und zu entsorgen.
Menge: 15,000 m

**01.10.0200 Vorh. Betonpflaster wieder verlegen**
Vorh. Betonsteinpflaster wieder fachgerecht verlegen. Betonsteinpflaster wie vorgefunden aus vorhandenen Pflastersteinen entsprechend dem Merkblatt für die Herstellung Betonsteinpflaster herstellen.

Die Verlegung erfolgt profilgerecht auf einer Bettung aus Edelbrechsand-Splitt-Gemisch 0/5 mm mm in einer Dicke von 4 cm im verdichtetem Zustand gemessen.
Verlegung im Halbverband.

Die Bearbeitung von abgängigen Pflastersteinen an den Grabenrändern und das verbandgerechte Einarbeiten des Pflasters an die angrenzenden Pflaster- und Asphaltflächen ist in den Einheitspreis mit einzurechnen. Einschließlich der erforderlichen Rand- und Abschlusssteine (Binder) und die ggf. erforderlichen Schnitte mit einer Nassschneidemaschine.

Eine zweistufige Fugenfüllung herstellen:
1. Fugenfüllung Brechsand 0/2 aus Diabas mit geringem Feinanteil ca. 5 Gew.-%< 0,063 mm
2. Fugenfüllung Brechsand 0/2 aus Diabas mit hohem Feinanteil ca. 15 bis 20 Gew.-%< 0,063 mm
einschlämmen, abfegen und bis zur Standfestigkeit abrütteln. Danach muss die geforderte Bettungsdicke vorhanden sein.

Abschließend ist die gesamte Pflasterfläche abzufegen, so dass keine Rückstände des Fugenmaterials auf der Fläche mehr vorhanden sind.

Einschl. aller Materialien und Nebenleistungen.

Abgerechnet wird nach örtlichem Aufmaß.
Menge: 100,000 m2

**01.10.0210 Pflaster, 10/20/10 cm, grau**
Oberflächenbefestigung aus Betonpflastersteinen herstellen, einschließlich liefern aller Materialien.

Einzelflächen in verschiedenen Größen.

Betonpflastersteine DIN EN 1338 KID (100/200/80mm), mit Microfase und mind. 3 mm Abstandhalter und Verschiebesicherung .
Farbe: grau
Verlegung im Halbverband.

Die Verlegung erfolgt profilgerecht auf einer Bettung aus Edelbrechsand-Splitt-Gemisch 0/5 mm mm in einer Dicke von 4 cm im verdichtetem Zustand gemessen.

Eine zweistufige Fugenfüllung herstellen:
1. Fugenfüllung Brechsand 0/2 aus Diabas mit geringem Feinanteil ca. 5 Gew.-%< 0,063 mm
2. Fugenfüllung Brechsand 0/2 aus Diabas mit hohem Feinanteil ca. 15 bis 20 Gew.-%< 0,063 mm
einschlämmen, abfegen und bis zur Standfestigkeit abrütteln. Danach muss die geforderte Bettungsdicke vorhanden sein.

Abschließend ist die gesamte Pflasterfläche abzufegen, so dass keine Rückstände des Fugenmaterials auf der Fläche mehr vorhanden sind.
Menge: 20,000 m2

**01.10.0220 Pflaster u. Platten schneiden**
Pflaster und Platten in verschiedenen Abmessungen mit Diamantsäge nass schneiden.
Platten bzw. Pflasterstärke bis 8 cm.
Reststücke sind zu beseitigen.
Menge: 20,000 m

**01.10.0230 Mosaikpflaster herstellen**
Mosaikpflaster aus Natursteinpflaster herstellen.
In Streifen, Zwickeln und Kleinflächen.
Größe = 60/60/60 mm.
Pflastersteine aus Granit, Güteklasse 1.
Bettungsdicke im verdichtetem Zustand: 5 bis 7 cm.
Bettung aus Werk- Trockenmörtel, Druckfestigkeit mind. 30 MPa, Haftzugfestigkeit mind. 1,0 MPa, frost-/ tausalzbeständig.
Pflastersteine mit geeignetem Pflasterhammer hammerfest und höhengerecht versetzen.
Fugen mit auf den Bettungsmörtel abgestimmtem System-Mörtel verfüllen, Druckfestigkeit mind. 30 MPa, Haftzugfestigkeit mind. 1,0 MPa, Bindemittel Zement, frost-/ tausalzbeständig, Ausbreitmaßklasse F5.
Auf der Unterseite der Pflastersteine ist eine dem System Bettung/ Fugenfüllung entsprechende Haftbrücke aufzutragen.
Entgegen VOB/C (DIN 18318) werden Teilflächen entsprechend der tatsächlich aufgemessenen Fläche abgerechnet.
Menge: 1,000 m2

#### Titel 01.11 Straßenentwässerung, Augustin-Wibbelt-Straße

**01.11.0010 Boden für SE-Leitungen bis 1,50 m ausheben und laden, BM-F3**
Boden für SE-Leitungen ausheben, laden, in den Eigentum des AN übernehmen und zur freien Verwendung abfahren.

Die Baugrubensohle nach DIN EN 1610 abgleichen und verdichten.

Aushubtiefe: 0,50 bis 2,50 m
Homogenbereich LÖS A gem. beiliegendem Bodengutachten.
Materialwert BM-F3 gem. EBV.

Abgerechnet wird nach Abtragsprofilen.

Bereich: Bodenaushub der Straßenentwässerungsleitungen
Menge: 20,000 m3

**01.11.0020 Straßenablauf, mit Aufsatz freilegen, ausbauen und entsorgen**
Vorhandene Straßenabläufe jeder Art und Abmessungen, mit unterschiedlichen Einbautiefen bestehend aus Aufsatz, Ausgleichsringen, Schaft, Bodenteil, einschl. Unterbau, ausbauen, aufnehmen, laden und zur freien Verwendung des AN abfahren.

Die Entsorgung der anfallenden Stoffe ist in dieser Position mit einzurechnen und wird nicht gesondert vergütet.
Menge: 4,000 Stck

**01.11.0030 Vorh. Anschlussleitung <= DN 200 aufnehmen**
Vorh. Anschlussleitungen <= DN 200 bei der Ausführung der Erdarbeiten einschl. der Formteile aufnehmen bzw. abbrechen, laden und zur freien Verwendung des AN abfahren.

Material: unterschiedlich (Steinzeug, Kunststoff, Beton)
Grabentiefe bis 2,50 m

Die Arbeiten sind sind einzelnen Teilabschnitten zum Umschluss der Regenfallrohre durchzuführen.

Die Entsorgung der anfallenden Stoffe ist in dieser Position mit einzurechnen und wird nicht gesondert vergütet.

Ca. 4 Anschlussleitungen.
Menge: 10,000 m

**01.11.0040 Untere Rohrbettungsschicht, Kiessand 0/8 mm**
Nachfolgend beschriebenes Material als Rohrbettung entsprechend DIN EN 1610 auf ganzer Baugrubenbreite in vorgeschriebenen Gefälle lagenweise einbauen und verdichten.

Rohrbettung:  Bettung Typ 1
Verdichtungsgrad:  DPr = 97 v.H
Material:  Kiessand
Körnung:  0/8 mm
Stärke:  a = 100 mm + 1/10 DN in mm
  mindestens 150 mm
  b = gem. statischer Berechnung

Abgerechnet wird nach eingebautem Volumen im verdichteten Zustand. Die Einbaumengen sind zusätzlich durch Wiegekarten zu belegen.
Menge: 5,000 m3

**01.11.0050 Seitenverfüllung und Überdeckung, 0/8 mm**
Baugruben- und Rohrgrabenverfüllung. Einbau in der Leitungszone bis mind. 0,30 m über Rohrscheitel.

Material:  Kiessand
Verdichtungsgrad:  DPr = 97 v.H
Körnung:  0/8
Stärke:  30 cm über Rohrscheitel

Abgerechnet wird nach eingebautem Volumen im verdichteten Zustand. Die Einbaumengen sind zusätzlich durch Wiegekarten zu belegen.
Menge: 5,000 m3

**01.11.0060 Baugruben- und Rohrgrabenverfüllung, Hauptverfüllung (Ersatzmaterial)**
Baugruben- und Rohrgrabenverfüllung, Auffüllungsmaterial als Ersatz für ungeeigneten Boden. Einbau oberhalb der Leitungszone (Hauptverfüllung), liefern, einbauen und lagenweise verdichten.

Material  :
Trag- und verdichtungsfähiger Sand der Bodengruppe SE nach DIN 18196 Verdichtungsgrad: DPr = 97 v.H

Abgerechnet wird nach eingebautem Volumen in verdichtetem Zustand.
Die Baugrubenbreiten werden nach DIN EN 1610 nur in den darin angegebenen Maßen vergütet, zzgl 2 x ca. 15 cm für den Verbau. Die Einbaumengen sind zusätzlich durch Wiegekarten zu belegen.
Menge: 10,000 m3

**01.11.0070 PVC-U-Rohr DA 160, SN 12, blau**
Vollwand-Kunststoffrohr DN/OD 160 liefern und im Rohrgraben verlegen.

Vollwand-Kunststoffrohr DN/OD 160, muffenlos
SDR-Klasse: 34
Wanddicke: 5,1 mm
Farbe (RAL): 5015 blau
Baulängen: 0,5 bis 3,0 m
Material: Polyvinylchlorid (PVC-U), weichmacherfrei
E-Modul: ≥ 3000 kN/m² Kurzzeit bzw. ≥ 1500 kN/m² Langzeit
Ringsteifigkeit: ≥ 12 kN/m² nach ISO 9969
Einbautiefe: 1,00 m bis 2,85 m,
Verkehrslast: SLW 60
Wandaufbau: Vollwand

'.................................................................................................'
Hersteller: (vom Bieter auszufüllen)
Menge: 10,000 m

**01.11.0080 Bogen DN 160, 15° - 30°**
Bogen DN 160 mm liefern und verlegen.
Materialgüte, Materialeigenschaften, Dichtsystem und Farbe wie Rohrleitung.

Abwinklung: 15° - 30°

'.................................................................................................'
Hersteller: (vom Bieter auszufüllen)
Menge: 20,000 Stck

**01.11.0090 Überschiebemuffe DN 160**
Überschiebemuffen DN 160 mm liefern und verlegen.
Materialgüte, Materialeigenschaften, Dichtsystem und Farbe wie Rohrleitung.

Überschiebmuffe für nachträglich einzubauende
Rohrleitungsstücke und Abzweige.

'.................................................................................................'
Hersteller: (vom Bieter auszufüllen)
Menge: 5,000 Stck

**01.11.0100 Straßenablauf aus Beton, niedrig**
Straßenablauf niedrig, Kombination aus Betonfertigteilen, DIN 4052, Durchmesser 450 mm, einschl. Aufsätze Klasse D400, auf 20 cm dickem Unterbeton, C 20/25, liefern und die Einzelteile im Mörtel, MG III NZ DIN 1164, versetzen, dicht füllen, Füllung glattstreichen.

Ablauf für Trockenschlamm,
bestehend aus:
Aufsatz D 400, Ausführungen nach DIN 19583,
300 x 500 mm, mit Rahmen aus Gusseisen, A1D,
Pultform, Schlitzweite 36 mm, Rost mit dämpfender Einlage.
Auflagering DIN 4052-10B,
Eimer DIN 4052-D1
Schaft DIN 4052-Teil 11
Boden DIN 4052-1A, mit Steckmuffe für Kunststoffrohre DA 160.

Straßenablauf inkl. Aufsatz liefern und betriebsfertig einbauen.
Menge: 4,000 Stck

**01.11.0110 Reinigung und TV-Inspektion**
TV-Untersuchung der neuen Anschlussleitungen DN150 mm analog wie für den Hauptkanal.
Inspektion vom Hauptkanal oder Revisionsschacht/ Straßenablauf aus durchführen.
Länge der Leitungen:  ca. 1,0 - 10,0 m
Vorweg ist die Reinigung der Leitung durchzuführen, diese Leistung ist in den Einheitspreis mit einzukalkulieren.
Menge: 4,000 St

#### Titel 01.12 Grundstücksanschlussleitungen

**01.12.0010 Boden für HA-Leitungen bis 1,50 m ausheben und laden, BM-F3**
Boden für HA-Leitungen ausheben, laden, in den Eigentum des AN übernehmen und zur freien Verwendung abfahren.

Die Baugrubensohle nach DIN EN 1610 abgleichen und verdichten.

Aushubtiefe: 0,50 bis 2,50 m
Homogenbereich LÖS A gem. beiliegendem Bodengutachten.
Materialwert BM-F3 gem. EBV.

Abgerechnet wird nach Abtragsprofilen.

Bereich: Bodenaushub der Straßenentwässerungsleitungen
Menge: 45,000 m3

**01.12.0020 Altanschluss freilegen**
vorh. Anschlussleitung bis DN 200 durch saubere Trennung der vorh. Leitung für die Verbindung mit dem gem. bes. Position zu verlegenden neuen Rohr vorbereiten.
Inkl. zusätzlich erf. Erdarbeiten von Hand und Säuberung des freigelegten Rohres aus Beton, Steinzeug oder Kunststoff.

Zulage zur Position "Anschlussleitung herstellen".
Menge: 6,000 St

**01.12.0030 Wasserführende Hausanschlüssleitungen abfangen bis 3 l/s**
Vorhandene wasserführende Hausanschlussleitungen bis DN 150 mm in der Baugrube während der Bauzeit ordnungsgemäß abfangen und zum nächsten Schacht/ Kanal überleiten. Hierzu gehört auch der evtl. Einsatz von Pumpen. Ableitung über Rohre/ Schläuche nach Wahl des AN.

Ein Rückstau der Hausanschlussleitung darf in den oberhalb liegenden Kanälen nicht eintreten. Eine Infiltration von Mischwasser in den Untergrund aufgrund einer nicht fachgerecht ausgeführten Wasserüberleitung ist zwingend zu vermeiden!

Es ist mit einer Wasserführung von ca. 3 l/s je Hausanschluss zu rechnen.

Abrechnung erfolgt je Hausanschluss.
Menge: 5,000 St

**01.12.0040 Vorh. Anschlussleitung <= DN 200 aufnehmen**
Vorh. Anschlussleitungen <= DN 200 bei der Ausführung der Erdarbeiten einschl. der Formteile aufnehmen bzw. abbrechen, laden und zur freien Verwendung des AN abfahren.

Material: unterschiedlich (Steinzeug, Kunststoff, Beton)

Die Arbeiten sind sind einzelnen Teilabschnitten zum Umschluss der Regenfallrohre durchzuführen.

Die Entsorgung der anfallenden Stoffe ist in dieser Position mit einzurechnen und wird nicht gesondert vergütet.

Ca. 5 Anschlussleitungen.
Menge: 25,000 m

**01.12.0050 Rohrkupplung 150 mm liefern und einbauen**
Rohrkupplung 150 mm zur Verbindung gleicher Rohrnennweiten aus gleichem oder unterschiedlichem Werkstoff liefern und in Rohrleitung einbauen.

Anschluss neue PVC-U-Leitung DN 150 an bestehende Hausanschlussleitung <= DN 150.

Außendurchmesser/Spannbereich (mm): 160-192
Reduktion max. (mm): 38
Farbe: rot
Edelstahlspannband: 1.4301 (V2A)
Manschette: EPDM/SBR
Fixierkorb: Polyamid
Prüfdruck /Wasserinnendruck (bar): bis 2,5.
Menge: 6,000 St

**01.12.0060 Untere Rohrbettungsschicht, Kiessand 0/8 mm**
Nachfolgend beschriebenes Material als Rohrbettung entsprechend DIN EN 1610 auf ganzer Baugrubenbreite in vorgeschriebenen Gefälle lagenweise einbauen und verdichten.

Rohrbettung:  Bettung Typ 1
Verdichtungsgrad:  DPr = 97 v.H
Material:  Kiessand
Körnung:  0/8 mm
Stärke:  a = 100 mm + 1/10 DN in mm
  mindestens 150 mm
  b = gem. statischer Berechnung

Abgerechnet wird nach eingebautem Volumen im verdichteten Zustand. Die Einbaumengen sind zusätzlich durch Wiegekarten zu belegen.
Menge: 5,000 m3

**01.12.0070 Seitenverfüllung und Überdeckung, 0/8 mm**
Baugruben- und Rohrgrabenverfüllung. Einbau in der Leitungszone bis mind. 0,30 m über Rohrscheitel.

Material:  Kiessand
Verdichtungsgrad:  DPr = 97 v.H
Körnung:  0/8
Stärke:  30 cm über Rohrscheitel

Abgerechnet wird nach eingebautem Volumen im verdichteten Zustand. Die Einbaumengen sind zusätzlich durch Wiegekarten zu belegen.
Menge: 15,000 m3

**01.12.0080 Baugruben- und Rohrgrabenverfüllung, Hauptverfüllung (Ersatzmaterial)**
Baugruben- und Rohrgrabenverfüllung, Auffüllungsmaterial als Ersatz für ungeeigneten Boden. Einbau oberhalb der Leitungszone (Hauptverfüllung), liefern, einbauen und lagenweise verdichten.

Material  :
Trag- und verdichtungsfähiger Sand der Bodengruppe SE nach DIN 18196 Verdichtungsgrad: DPr = 97 v.H

Abgerechnet wird nach eingebautem Volumen in verdichtetem Zustand.
Die Baugrubenbreiten werden nach DIN EN 1610 nur in den darin angegebenen Maßen vergütet, zzgl 2 x ca. 15 cm für den Verbau. Die Einbaumengen sind zusätzlich durch Wiegekarten zu belegen.
Menge: 35,000 m3

**01.12.0090 PVC-U-Rohr DA 160, SN 12, braun**
Vollwand-Kunststoffrohr DN/OD 160 liefern und im Rohrgraben verlegen.

Vollwand-Kunststoffrohr DN/OD 160, muffenlos
SDR-Klasse: 34
Wanddicke: 5,1 mm
Farbe (RAL): 8011 braun
Baulängen: 0,5 bis 3,0 m
Material: Polyvinylchlorid (PVC-U), weichmacherfrei
E-Modul: ≥ 3000 kN/m² Kurzzeit bzw. ≥ 1500 kN/m² Langzeit
Ringsteifigkeit: ≥ 12 kN/m² nach ISO 9969
Einbautiefe: 1,00 m bis 2,85 m,
Verkehrslast: SLW 60
Wandaufbau: Vollwand

'.................................................................................................'
Hersteller: (vom Bieter auszufüllen)
Menge: 25,000 m

**01.12.0100 Bogen DN 160, 15° - 30°**
Bogen DN 160 mm liefern und verlegen.
Materialgüte, Materialeigenschaften, Dichtsystem und Farbe wie Rohrleitung.

Abwinklung: 15° - 30°

'.................................................................................................'
Hersteller: (vom Bieter auszufüllen)
Menge: 20,000 Stck

**01.12.0110 Überschiebemuffe DN 160**
Überschiebemuffen DN 160 mm liefern und verlegen.
Materialgüte, Materialeigenschaften, Dichtsystem und Farbe wie Rohrleitung.

Überschiebmuffe für nachträglich einzubauende
Rohrleitungsstücke und Abzweige.

'.................................................................................................'
Hersteller: (vom Bieter auszufüllen)
Menge: 5,000 Stck

**01.12.0120 Erschwernisse Kabelkreuzung**
Erschwernisse für die Verlegung von Anschlussleitung unter einzelnen Kabeln als Zulage zur Pos. Anschlussleitungen.
Kabelpakete bis zu einer Breite von 30 cm  werden als eine Kreuzung gewertet.
Erforderliche Handschachtungen neben, über und unter der Medienleitung bis zur Grabensohle und im Bereich der Kreuzungen sind in diese Position einzurechnen.
Menge: 30,000 St

**01.12.0130 Erschwernisse Kreuzung von Leitungen**
Erschwernisse für die Verlegung von Anschlussleitung bei Querung von einzelnen Versorgungsleitungen und Leerrohren.
Gas, Wasser, Kabelschutzrohre
Leitungen im Abstand < 0,50 m werden als eine Kreuzung gewertet.
Erforderliche Handschachtungen neben, über und unter der Medienleitung bis zur Grabensohle und im Bereich der Kreuzungen sind in diese Position einzurechnen.
Menge: 10,000 St

**01.12.0140 Reinigung und TV-Inspektion**
TV-Untersuchung der neuen Anschlussleitungen DN125 - DN 200 mm analog wie für den Hauptkanal.
Inspektion vom Hauptkanal oder Revisionsschacht aus durchführen.
Länge der Leitungen:  ca. 1,0 - 15,0 m
Vorweg ist die Reinigung der Leitung durchzuführen, diese Leistung ist in den Einheitspreis mit einzukalkulieren.
Menge: 6,000 St

#### Titel 01.13 Prüfungen und Dokumentation

*Hinweis: Hinweis zur Feststellung des Verformungsmoduls*
Feststellung des Verformungsmodul mittels dynamischen Messungen sind jeweils vor Grabenverfüllung von einem anerkannten Fachbüro oder ausreichend qualifizierten Personal selbst durchzuführen.
Durchführung der Versuche nach der TB BF-StB Teil B 8.3 einschließlich der schriftlichen Dokumentation. Die Messergebnisse sind der Bauleitung umgehend mitzuteilen und zu übergeben. Zur Überprüfung der Verdichtungs- und Verformungswerte im Kanalgraben.

**01.13.0010 Dynamischen Plattendruckversuch**
Dynamischen Plattendruckversuch im Rohrgraben zur Überprüfung der Standfestigkeit der unteren Bettung sowie der Verdichtung der Leitungszone durchführen.
Rohrgrabenbreite: bis 2,0 m,
Rohrgrabentiefe:  bis ca. 4,0 m.

Ausführung mindestens 1 St./ Haltung.
Zur Leistung dieser Position gehören An- und Abfuhr der Geräte, Durchführung der Versuche nach TB BF StB Teil B 8.3, einschließlich der schriftlichen Dokumentation und Beurteilung.

Die Versuche sind entweder mit eigenem Gerät und Fachpersonal oder in Zusammenarbeit mit einem anerkannten Institut durchzuführen.

Die Dokumentation der Versuche ist unaufgefordert der Bauleitung digital mitzuteilen. Eine gesamte Dokumentation der Versuche ist auf einem Bestandsplan einzutragen und zur Abnahme in digitaler sowie in ausgedruckter Form zu übergeben.

Hinsichtlich der Verdichtung des Verfüllbodens im Leitungsgraben gelten die Anforderungen an den Verdichtungsgrad DPr gemäß DWA-A 139 und ZTVE-StB 17. Einzel- und Mehrfachprüfungen in nicht zusammenhängenden Bereichen und Zeitabständen.
Menge: 8,000 St

*Hinweis: Hinweis zur Rammsondierung nach DIN 4094*
Hinweis zur Rammsondierung nach DIN 4094:
Verdichtungsnachweise sind jeweils vor Herstellung der Oberflächenbefestigung von einem anerkannten Fachbüro im Beisein des AG durchzuführen.
Zur Überprüfung der Verdichtungswerte im Kanalgraben behält sich der AG vor, ein externes Gutachterbüro zu beauftragen, dass die Werte der Rammsondierung nach DIN 4094 zusätzlich zu denen vom AN auszuführenden Untersuchungen überprüft.

**01.13.0020 Rammsondierung nach DIN 4094**
Rammsondierungen je Haltung mit der leichten Rammsonde nach DIN 4094 im Leitungsgraben durch ein Fachbüro durchführen, einschließlich Auswertung und Beurteilung der Ergebnisse in einem Untersuchungsbericht. Sondierungstiefe bis ca. 0,5 m unter Rohrsohle.
Rohrgrabenbreite: bis 2,0 m
Rohrsohltiefe: bis ca. 6,0 m
Hinsichtlich der Verdichtung des Verfüllbodens im Leitungsgraben gelten die Anforderungen an den Verdichtungsgrad DPr gemäß DWA-A 139 und ZTVE-StB 17. Einzel- und Mehrfachprüfungen in nicht zusammenhängenden Bereichen und Zeitabständen.
Je Haltung 2 x sondieren. Die Dokumentation der Versuche ist unaufgefordert der Bauleitung digital mitzuteilen. Eine gesamte Dokumentation der Versuche ist auf einen Bestandsplan einzutragen und zur Abnahme in digitaler sowie in ausgedruckter Form zu übergeben. Die Versuche sind in Zusammenarbeit mit einem anerkannten Prüfinstitut durchzuführen. Untersuchungen im Beisein des AG.
Menge: 4,000 St

**01.13.0030 Beweissicherung, Fotodokumentation anfertigen**
Beweissicherung vor, während und nach der Baumaßnahme, Erstellung der Fotodokumentation von privaten Außenanlagen sowie von Gebäudefassaden/ Garagen, Pergolen, Wintergärten, Gartenmauern, Einfriedungsanlagen, etc. im Einflussbereich der Baustelle. Die Beweissicherung ist im Beisein des AG und der Bauüberwachung auszuführen.

Bereits vorliegende Schäden und Verunreinigungen in der Baustelle bezogen auf öffentliche Straßen, Wege und Plätze im Einwirkungsbereich der Baustelle einschließlich der Zufahrten sind dem AG vor Arbeitsbeginn anzuzeigen und ggf. durch geeignete Fotos zu dokumentieren. Für diesen Absatz gilt: Versäumnisse gehen zu Lasten des AN.

Die Fotos sind digital auf einem Datenträger abzuspeichern und  zu übergeben (Datenträger s. separate Position).
Menge: 1,000 Psch

**01.13.0040 Bestands- und Abrechnungszeichnung, Sedanstraße**
Bestands- und Abrechnungsunterlagen herstellen. Die Bestands- und Abrechnungsunterlagen sind in Absprache mit dem AG herzustellen und zur Abnahme (gem. VOB/B § 12) dem AG zu übergeben.

Die Punkte (Kanalschächte, Hausanschlussleitungen und Anschlussleitungen der Straßenabläufe mit Stationierung, Schieberkappen und weitere Bestandteile) sind in einem Lageplan nach UTM ETRS 89 zusammenzuführen.

Die gemessenen Daten sind in UTM ETRS 89 und NHN-Höhen in den Abrechnungszeichnungen aufzuführen bzw. auf gesonderten Blättern abzugeben.

Die Planunterlagen sind digital im DWG- oder DXF-Format, die restlichen Unterlagen im PDF Format sowie in einfacher Papierausfertigung im Maßstab 1 : 500 zu übergeben.

Die gemessenen Daten dienen als Grundlage für die nachfolgende TV-Inspektion. Die vom AG vorgegebenen Anlagennummern sind zwingend einzuhalten.
Menge: 1,000 St

**01.13.0050 Elektronisches Aufmaß / Abrechnung Neue Oberfläche**
Aufmaß und Abrechnung mittels EDM-Gerät aller Oberflächen nach Fertigstellung der Bauleistungen;
Aufmaß durch ein anerkanntes Vermessungsbüro.
Aufzumessen sind:
  alle öffentlichen, sichtbaren befestigten und  unbefestigten Verkehrsflächen (jeweils Erdplanum,  FSS, STS, Endausbau)
  angrenzende und bearbeitete Privatflächen;
  jeweils getrennt nach Material und LV-Positionen;
  Grünflächen, Bäume, Entwässerungseinrichtungen,
  Möblierung, Beleuchtung, Ver- und  Entsorgungseinrichtungen, Beschilderung;

Alle während der Bauzeit zu tätigenden Aufmaße bleiben hiervon unbenommen.
Der Zeitpunkt der gemeinsamen Vermessung ist rechtzeitig mit dem AG abzustimmen.
Das Aufmaß ist vom AG und AN anzuerkennen.

Mittels der Aufnahmedaten ist im CAD-Verfahren der Abrechnungsplan/die Abrechnungspläne (M. 1:250, Detailpunkte M 1:100) jeweils in 3-facher Ausfertigung zu erstellen.

Mittels der Aufnahmedaten ist die Flächen- und Strecken- ermittlung gemäß den Positionen des LV vorzunehmen.

Die so ermittelten Daten sind in die Massenermittlung zu übernehmen. Angleichungsbereiche, Fugen, Schnittkanten usw. an allen Oberflächenbefestigungen werden mit normalem Aufmaß erfasst.

Diese Angaben sind jedoch unter Angabe der Einzellängen in die Abrechnungspläne einzutragen.

Die gemessenen UTM/ ETRS89 Koordinaten sind fachgerecht aufzunehmen.

Nach Abschluss der Messungen sind die Daten (DXF-Format) dem AG auf einem Datenträger zu übergeben (separate Position). Einschließlich aller Nebenarbeiten und der benötigten Materialien.
Menge: 1,000 psch

**01.13.0060 Dokumentation und Übergabe der Daten, 2,5 Zoll, USB 3.0, extern**
Nach Abschluss der Arbeiten ist ein einziger Datenträger (externe Festplatte 2,5 Zoll, mind. 5,0 TB, USB 3.0) mit allen erforderlichen Daten und Dateien des vollständigen Auftrages an den AG zu übergeben und wird Eigentum des AG.
Alle Zustandsdaten für Schächte, Haltungen und Anschlussleitungen sind in einer ISYBAU-XML 2013 Datei bereitzustellen.
Der Datenträger muss einen Viewer enthalten der einen schnellen Zugriff über einen digitalen Netzplan auf die Untersuchungsdaten mit allen Filmen und Bildern ermöglicht.
Die vom AG zur Verfügung gestellten Pläne sind ebenfalls zurückzugeben.

Vor Übergabe der digitalen Daten ist seitens des AN eine ISYBAU-XML 2013 Formatprüfung durchzuführen.
Nicht geprüfte, fehlerhafte oder unvollständige Datensätze werden zur Korrektur dem AN zurückgesandt.

Die analogen Daten (2-fach) sind dem AG in einem DIN A4 Ordner zu übergeben.

Alle Unterlagen sind dem AG mind. 20 AT vor der VOB-Abnahme zu übergeben.
Menge: 1,000 St

#### Titel 01.14 TV- Abnahme und HD-Reinigung

*Hinweis: Vorbemerkung HD-Reinigung und TV-Inspektion*
Für die Durchführung der Kanal- und Schachtreinigung sind nur Firmen zugelassen, die während der Werkleistung die erforderliche Qualifikation (Fachkunde, technische Leistungsfähigkeit, Zuverlässigkeit der technischen Vertragserfüllung) und Gütesicherung des Unternehmens nachweisen können und möglichst bereits Leistungen im Zuge der optischen Inspektion des Hammer Kanalnetzes erbracht haben.
Die Anforderungen der vom Deutschen Institut für Gütesicherung und Kennzeichnung e.V. herausgegebenen Gütesicherung Kanalbau RAL-GZ 961 -Beurteilungsgruppe I und R - sind zu erfüllen. Diese Nachweise sind unaufgefordert vor Auftragsvergabe dem AG nachzuweisen.

Der Nachweis gilt als erbracht, wenn der Bieter die Erfüllung der Anforderungen und die Gütesicherung des Unternehmens nach RAL-GZ 961 mit dem Besitz des entsprechenden RAL-Gütezeichens Kanalbau für die geforderte(n) Beurteilungsgruppe(n) nachweist.

Der Nachweis gilt insbesondere als gleichwertig erbracht, wenn der Bieter die Erfüllung der Anforderungen durch einen Prüfbericht entsprechend Güte- und Prüfbestimmungen RAL-GZ 961 Abschnitt 4.1 für die geforderte(n) Beurteilungsgruppe(n) nachweist und eine Verpflichtung vorlegt, dass der Bieter im Auftragsfall für die Dauer der Werkleistung einen Vertrag zur Gütesicherung RAL-GZ 961 abschließt und die zugehörige "Eigenüberwachung" durchführt.

Die Dokumentation der TV-Inspektion mindestens 4 Wochen vor abschließenden Asphalteinbau dem AG zur Prüfung vorlegen.

Rohrdurchmesser: DN 300 bis einschl. DN 400 mm
Rohrmaterial: Beton & PVC-U
Anzahl der Haltungen: ca. 6 Stück

**01.14.0010 Hochdruckreinigung, DN/OD 300 - <= DN/OD 400 mm**
Neu verlegte Kanäle zur Abnahme bzw. Dokumentation reinigen. Position wie zuvor im vollen Wortlaut beschrieben, jedoch für:

Rohrmaterial:  PVC-U
Durchmesser:  DN/OD 300 - <= DN/OD 400 mm
Anzahl der Haltungen:  4
Haltungslängen:  bis 80 m
Menge: 315,000 m

**01.14.0020 Schachtreinigung**
Reinigung der Schächte, (rund, eckig sowie vieleckig), inkl. Deckelauflager sowie der Schmutz und Schlammfänger. Die Schlammfänger sind zu entleeren, die Schächte auszuspritzen, Verunreinigungen abzusaugen und zu entsorgen.

Schächte mit einer Grundfläche < 3 m² und einer Tiefe bis 4,00 m.
Menge: 3,000 St

**01.14.0030 Kamerauntersuchung, DN/OD 300 - <= DN/OD 400 mm**
Neu verlegte Kanäle zur Abnahme bzw. Dokumentation mittels Farb-Dreh-Schwenkkopfkamera untersuchen.

Rohrmaterial:  PVC-U
Durchmesser:  DN/OD 300 - <= DN/OD 400 mm
Anzahl der Haltungen:  4
Haltungslängen:  80

An- und Abfahrt sind einzukalkulieren und werden nicht gesondert vergütet.

Inkl. Haltungen im Bestand, die durch Anbindung von neuen Kanälen und/oder Schächten verändert wurden.
Menge: 315,000 m

**01.14.0040 Schachtinspektion, Schachtinspektionskamera**
Schachtinspektion entsprechend den Vorbemerkungen durchführen.
Die Untersuchung der Schächte hat mit der Panoramotechnik zu erfolgen. Die Aufnahme ist mit geschlossenem Kanaldeckel zu starten.
Menge: 3,000 St

**01.14.0050 Prüfung auf Wasserdichtigkeit, DN 400**
Prüfung auf Wasserdichtigkeit nach DIN EN 1610 der Haltungen einschließlich Abzweigen und Formstücken durchführen.

Sicherung, An- und Abtransport sowie Vorhaltung der erforderlichen Geräte und Gestellung des Füllstoffes mit anschließender schadloser Ableitung werden nicht besonders vergütet und sind in die Einheitspreise einzurechnen.

Von der beabsichtigten Dichtigkeitsprüfung ist der AG rechtzeitig in Kenntnis zu setzen. Von dem Ergebnis der Prüfung ist eine Niederschrift zu fertigen.

Rohrdurchmesser: DN 400
Rohrmaterial: PVC-U

Dichtheitsprüfung für 4 Haltungen.

Verwendetes System:

'..........................................................
Menge: 105,000 m

#### Titel 01.15 Stundenlohnarbeiten und Materiallieferung

**01.15.0010 Gestellung Schlammsaugwagen**
Gestellung (Betriebsstunden) eines Schlammsaug- und Spülwagen, Fassungsvermögen 8 m³, mit Bedienung und Betriebsstoffen. Einsatzzeiten ab 2 Stunden.
Die An- und Abfahrt ist einzukalkulieren und wird nicht gesondert vergütet.
Menge: 5,000 h

**01.15.0020 Gestellung TV-Kanaluntersuchungswagen**
Stundeneinsatz für einen TV-Kanaluntersuchungswagen mit zwei Personen Bedienung für besondere Leistungen und Stillstand. Einsatzzeiten ab 2 Stunden.
Die An- und Abfahrt ist einzukalkulieren und wird nicht gesondert vergütet.
Menge: 5,000 h

**01.15.0030 Spezialbaufacharbeiter**
Arbeiten im Stundenlohn gegen Nachweis auf besondere Anordnung des AG.
Berufsgruppe Spezialbaufacharbeiter,
einschließlich sämtlicher Zuschläge und Zulagen.
Die Unterschrift des Bieters unter dem Angebot gilt gleichzeitig als Erklärung, dass der Verrechnungssatz unter Beachtung der preisrechtlichen Vorschriften ermittelt wurde und unabhängig von der Anzahl der Stunden gilt.
Menge: 5,000 h

**01.15.0040 Baufacharbeiter**
Arbeiten im Stundenlohn gegen Nachweis auf besondere Anordnung des AG.
Berufsgruppe Baufacharbeiter,
einschließlich sämtlicher Zuschläge und Zulagen.
Die Unterschrift des Bieters unter dem Angebot gilt gleichzeitig als Erklärung, dass der Verrechnungssatz unter Beachtung der preisrechtlichen Vorschriften ermittelt wurde und unabhängig von der Anzahl der Stunden gilt.
Menge: 5,000 h

**01.15.0050 LKW**
Gestellung (Betriebsstunden) eines LKW mit Bedienung und Betriebsstoffen, mit Kippeinrichtung, mit Allradantrieb, Nutzlast bis einschl. 16 t.
Menge: 5,000 h

**01.15.0060 Bagger**
Gestellung (Betriebsstunden) eines Baggers mit Bedienung und Betriebsstoffen.
Löffelinhalt ca. 1,0 m³, luftbereift, mit erforderlicher Ausrüstung/ Ausstattung.
Menge: 5,000 h

**01.15.0070 Ladegerät**
Gestellung (Betriebsstunden) eines Ladegerätes mit Bedienung und Betriebsstoffen.
luftbereift
Schaufelinhalt: ca. 1,0 m³
Menge: 5,000 h

**01.15.0080 Kompressor**
Gestellung (Betriebsstunden) eines Kompressors mit Bedienung und Betriebsstoffen.
1 Hammer (1 Person Bedienung, Schlauchleitung und Werkzeug).
Menge: 5,000 h

**01.15.0090 Motorpumpe**
Gestellung (Betriebsstunden) einer Motorpumpe mit Bedienung und Betriebsstoffen.
Förderleistung ca. 100 m3/h
Förderhöhe insgesamt (Saug- und Druckhöhe) bis 7,00 m für Mischwasser/ Regenwasser/ Drainagewasser.
Saugleitungen Einzellänge bis 10,00 m
Druckleitungen Einzellänge bis 50,00 m
Menge: 5,000 h

**01.15.0100 Beton für die Sicherung von Leitungen**
Beton für die Sicherung von Leitungen und Bauwerken sowie zur Baugrubenverfüllung nach Anweisung der Bauleitung einbauen und verdichten.
Beton C16/20, XC2
In kleineren Teilmengen. Die erforderliche Schalung ist im EP einzurechnen.
Menge: 1,000 m3

**01.15.0110 Kaltasphalt zur Verkehrssicherung**
Kaltasphalt zur Verkehrssicherung an verschiedenen Stellen in unterschiedlichen Stärken einbauen.
Nach Abschluss der Baumaßnahme aufnehmen und fachgerecht entsorgen.
Die Entsorgung des verdrängten Bodens ist in den Einheitspreis mit einzurechnen und wird nicht gesondert vergütet.
Menge: 1,000 to

**01.15.0120 Sand 0/4**
Sand 0/4 mm auf besondere Anordnung des AG liefern, einbauen und verdichten

Einbau an verschiedenen Stellen, in verschiedenen Stärken zur Verkehrssicherung.
Abgerechnet wird nach vom AG anerkannten Originalwiegekarten.
Menge: 1,000 to
